# PB MEJORA RED DE ABASTECIMIENTO Y DOTACIÓN DE HIDRANTES

- Propiedad del archivo: RIB Spain
- Formato: FIEBDC-3/2016
- Programa: Presto 19.00
- Tipo: presupuesto
- Fecha de los precios: 21/09/2022
- Divisa: EUR
Importe: 239521.15

## 01 MEJORA RED DE ABASTECIMIENTO Y DOTACIÓN DE HIDRANTES (27/03/2018)
Importe: 215569.05

### 01.01 A LAXE (27/03/2018)
Importe: 38678.07
Dotación de hidrante para protección contra incendios en entorno Escultura El Bañista y entorno marquesina tráfico de ría.

#### 1.1 ESQUINA A LAXE (27/03/2018)
Importe: 6744.11

**U01AF090** m CORTE PROFUNDO PAVIMENTO
8 m × 13.58 = 108.64
Corte lineal mediante serrado en toda su profundidad del pavimento existente, incluso pasadores, con limpieza de la superficie descubierta y con parte proporcional de medios auxiliares, sin medidas de protección colectivas.

| Código | Ud | Descripción | Rendimiento | Precio | Importe |
|---|---|---|---|---|---|
| O01OA020 | h | Capataz (mano de obra) | 0.1 | 26.486984025275 | 2.65 |
| O01OA030 | h | Oficial primera (mano de obra) | 0.2 | 26.965402455945 | 5.39 |
| M09F010 | h | Cortadora de pavimentos (maquinaria) | 0.2 | 11.373310874564 | 2.27 |
| M09F070 | h | Barredora autopropulsada de 20 CV (maquinaria) | 0.05 | 65.391100955667 | 3.27 |
|  |  | Total |  |  | 13.58 |

Claves: LINEAL, SERRADO, PROPORCIONAL, PARTE, PROTECCION, PASADORES, COLECTIVAS, DESCUBIERTA, MEDIDAS, CORTE, SUPERFICIE, PAVIMENTO, MEDIOS, LIMPIEZA, PROFUNDIDAD, PROFUNDO

| Medición | Uds. | Largo | Parcial |
|---|---|---|---|
| 1.1 ESQUINA A LAXE | 1 | 8 | 8.00 |
| Total |  |  | 8 |

**U01AA170** m2 DEMOLICIÓN Y LEVANTADO ACERA DE PIEDRA NATURAL A MÁQUINA SIN TRA
4 m2 × 7.9 = 31.60
Demolición y levantado de acera de piedra natural con material de agarre, a máquina, incluso limpieza y retirada de escombros a pie de carga, sin transporte a vertedero o planta de reciclaje y con parte proporcional de medios auxiliares, sin medidas de protección colectivas. Medición de superficie realmente ejecutada. Conforme a ORDEN FOM/1382/2002-PG3-Art.301.

| Código | Ud | Descripción | Rendimiento | Precio | Importe |
|---|---|---|---|---|---|
| O01OA020 | h | Capataz | 0.01 | 26.486984025275 | 0.26 |
| O01OA070 | h | Peón ordinario (mano de obra) | 0.07 | 22.920592087554 | 1.60 |
| M05EN030 | h | Retroexcavadora hidráulica neumáticos 100 CV (maquinaria) | 0.07 | 65.108399155726 | 4.56 |
| M06MR230 | h | Martillo rompedor hidráulico 600 kg (maquinaria) | 0.1 | 14.76573247386 | 1.48 |
|  |  | Total |  |  | 7.9 |

Claves: PIEDRA, MATERIAL, PROPORCIONAL, EJECUTADA, PARTE, PROTECCION, TRANSPORTE, COLECTIVAS, ESCOMBROS, DEMOLICION, MAQUINA, PLANTA, LEVANTADO, MEDIDAS, CARGA, VERTEDERO, SUPERFICIE, MEDICION, REALMENTE, CONFORME, ORDEN, AGARRE, RECICLAJE, MEDIOS, RETIRADA, NATURAL, LIMPIEZA, ACERA

| Medición | Uds. | Largo | Ancho | Parcial |
|---|---|---|---|---|
| 1.1 ESQUINA A LAXE | 1 | 2 | 2 | 4.00 |
| Total |  |  |  | 4 |

**U01AF080** m2 DEMOLICIÓN Y LEVANTADO PAVIMENTO HORMIGÓN ARMADO e=15/25 cm SIN
4 m2 × 7.64 = 30.56
Demolición y levantado a máquina, de pavimento de hormigón armado de 15/25 cm de espesor, incluso limpieza y retirada de escombros a pie de carga, sin transporte a vertedero o planta de reciclaje y con parte proporcional de medios auxiliares, sin medidas de protección colectivas. Medición de superficie realmente ejecutada. Conforme a ORDEN FOM/1382/2002-PG3-Art.301.

| Código | Ud | Descripción | Rendimiento | Precio | Importe |
|---|---|---|---|---|---|
| O01OA020 | h | Capataz | 0.015 | 26.486984025275 | 0.40 |
| O01OA040 | h | Oficial segunda (mano de obra) | 0.045 | 24.866885248688 | 1.12 |
| O01OA070 | h | Peón ordinario | 0.045 | 22.920592087554 | 1.03 |
| M12O010 | h | Equipo oxicorte (maquinaria) | 0.045 | 3.4794067685091 | 0.16 |
| M05EN030 | h | Retroexcavadora hidráulica neumáticos 100 CV | 0.045 | 65.108399155726 | 2.93 |
| M06MR230 | h | Martillo rompedor hidráulico 600 kg | 0.045 | 14.76573247386 | 0.66 |
| M05RN020 | h | Retrocargadora neumáticos 75 CV (maquinaria) | 0.01 | 33.478417000748 | 0.33 |
| M07CB030 | h | Camión basculante 6x4 de 20 t (maquinaria) | 0.02 | 50.484017581836 | 1.01 |
|  |  | Total |  |  | 7.64 |

Claves: PROPORCIONAL, EJECUTADA, PARTE, PROTECCION, TRANSPORTE, COLECTIVAS, ESCOMBROS, DEMOLICION, MAQUINA, PLANTA, LEVANTADO, MEDIDAS, CARGA, VERTEDERO, SUPERFICIE, MEDICION, PAVIMENTO, REALMENTE, CONFORME, ORDEN, HORMIGON, ESPESOR, RECICLAJE, MEDIOS, RETIRADA, LIMPIEZA, ARMADO

| Medición | Uds. | Largo | Ancho | Parcial |
|---|---|---|---|---|
| 1.1 ESQUINA A LAXE | 1 | 2 | 2 | 4.00 |
| Total |  |  |  | 4 |

**U01EEZ120** m3 EXCAVACIÓN ZANJA TERRENO TRÁNSITO CON AGOTAMIENTO AGUA SIN TRANS
8 m3 × 6.36 = 50.88
Excavación en zanja en terreno de tránsito, con agotamiento de agua, incluso acopio de material obtenido a pie de carga, sin incluir carga ni transporte de tierras y parte proporcional de medios auxiliares, sin medidas de protección colectivas. Medición de volumen realmente ejecutado. Conforme a ORDEN FOM/1382/2002-PG3, CTE-DB-SE-C y NTE-ADZ.

| Código | Ud | Descripción | Rendimiento | Precio | Importe |
|---|---|---|---|---|---|
| O01OA020 | h | Capataz | 0.04 | 26.486984025275 | 1.06 |
| O01OA070 | h | Peón ordinario | 0.04 | 22.920592087554 | 0.92 |
| M05EC020 | h | Retroexcavadora hidráulica cadenas 135 CV (maquinaria) | 0.04 | 72.480392246505 | 2.90 |
| M06MR230 | h | Martillo rompedor hidráulico 600 kg | 0.04 | 14.76573247386 | 0.59 |
| M01DA050 | h | Bomba autoaspirante diesel 42,5 cv (maquinaria) | 0.07 | 12.754200435816 | 0.89 |
|  |  | Total |  |  | 6.36 |

Claves: AGOTAMIENTO, MATERIAL, PROPORCIONAL, TIERRAS, PARTE, TERRENO, OBTENIDO, PROTECCION, ZANJA, TRANSPORTE, COLECTIVAS, INCLUIR, MEDIDAS, CARGA, MEDICION, REALMENTE, CONFORME, VOLUMEN, TRANSITO, EJECUTADO, ORDEN, ACOPIO, MEDIOS, EXCAVACION

| Medición | Uds. | Largo | Ancho | Alto | Parcial |
|---|---|---|---|---|---|
| 1.1 ESQUINA A LAXE | 1 | 2 | 2 | 2 | 8.00 |
| Total |  |  |  |  | 8 |

**APV008** u TE REDUCIDA FUNDICIÓN JUNTA EMBRIDADA INSTALADA 200/100/200 mm
1 u × 797.07 = 797.07
Te reducida de fundición nodular con todas las uniones embridadas, dos opuestas de 200 mm de diámetro y salida de 100 mm, conforme UNE-EN 545:2011, con revestimiento epoxi-atóxico >200 micras. Colocado en tuberías de fundición de 200 mm de diámetro y tubería de salida de PE de 110 mm de diámetro de abastecimiento de agua, incluso junta de goma plana y unión embridada con tornillería. Presión máxima de trabajo 16 atm., sin incluir dado de anclaje, completamente instalado.

| Código | Ud | Descripción | Rendimiento | Precio | Importe |
|---|---|---|---|---|---|
| O01OB170 | h | Oficial 1ª fontanero calefactor (mano de obra) | 1.2 | 27.215484817432 | 32.66 |
| O01OB180 | h | Oficial 2ª fontanero calefactor (mano de obra) | 1.2 | 24.790773225627 | 29.75 |
| M05EN020 | h | Excavadora hidráulica neumáticos 84 CV (maquinaria) | 0.1 | 51.538712758541 | 5.15 |
| P26PMT260 | u | Te fundición dúctil junta embridada p/FD-PVC D=200/100/200 mm (material) | 1 | 334.51234135369 | 334.51 |
| P26UUQ060 | u | Unión tubo-brida quick fundición dúctil D=200 mm (material) | 2 | 118.07149406013 | 236.14 |
| P26UUB050 | u | Unión universal fundición bridada D=100 mm a tubo PE 110 mm. (material) | 1 | 91.878084980943 | 91.88 |
| P26UUG100 | u | Goma plana D=100 mm (material) | 1 | 2.8596374378684 | 2.86 |
| P26UUG200 | u | Goma plana D=200 mm (material) | 2 | 7.5568365753556 | 15.11 |
| P01UT055 | u | Tornillo+tuerca acero galvanizada D=20 mm L=160 mm (material) | 28 | 1.7505765304061 | 49.02 |
|  |  | Total |  |  | 797.07 |

| Medición | Uds. | Parcial |
|---|---|---|
| 1.1 ESQUINA A LAXE | 1 | 1.00 |
| Total |  | 1 |

**U06TPA360** m CONDUCTO POLIETILENO PE100 PN16 DN=110 mm
6 m × 32.66 = 195.96
Tubería de polietileno alta densidad PE100, de 110 mm de diámetro nominal y una presión nominal de 16 bar, conforme UNE-EN 12201, suministrada en barras, colocada en zanja sobre cama de arena, relleno lateral y superior hasta 10 cm por encima de la generatriz con la misma arena, i/p.p. de elementos de unión y medios auxiliares, sin incluir la excavación ni el relleno posterior de la zanja, colocada s/NTE-IFA-13.

| Código | Ud | Descripción | Rendimiento | Precio | Importe |
|---|---|---|---|---|---|
| O01OB170 | h | Oficial 1ª fontanero calefactor | 0.07 | 27.215484817432 | 1.91 |
| O01OB180 | h | Oficial 2ª fontanero calefactor | 0.07 | 24.790773225627 | 1.74 |
| P26TPA440 | m | Tubería polietileno AD PE100 PN16 DN=110 mm (material) | 1 | 24.986489856356 | 24.99 |
| P01AA020 | m3 | Arena de río 0/6 mm (material) | 0.18 | 22.344315341519 | 4.02 |
|  |  | Total |  |  | 32.66 |

Claves: SUMINISTRADA, POLIETILENO, TUBERIA, SUPERIOR, UNION, ZANJA, NOMINAL, INCLUIR, RELLENO, ENCIMA, DENSIDAD, LATERAL, CONDUCTO, CONFORME, DIAMETRO, POSTERIOR, MISMA, COLOCADA, BARRAS, MEDIOS, PRESION, ARENA, GENERATRIZ, EXCAVACION

| Medición | Uds. | Largo | Parcial |
|---|---|---|---|
| 1.1 ESQUINA A LAXE | 1 | 6 | 6.00 |
| Total |  |  | 6 |

**U06APC420** u CODO ELECTROSOLDADO POLIETILENO ALTA DENSIDAD 90º DN=110 mm
2 u × 45.98 = 91.96
Codo de 90º electrosoldado de resina de polietileno inyectada de alta densidad de 110 mm de diámetro, conforme UNE-EN 12201-5:2012, colocado en tubería de abastecimiento de agua de polietileno de media y alta densidad, con bornes de conexión de 4 mm para una tensión de 40 V. Sin incluir el dado de anclaje, completamente instalado.

| Código | Ud | Descripción | Rendimiento | Precio | Importe |
|---|---|---|---|---|---|
| O01OB170 | h | Oficial 1ª fontanero calefactor | 0.21 | 27.215484817432 | 5.72 |
| O01OB180 | h | Oficial 2ª fontanero calefactor | 0.09 | 24.790773225627 | 2.23 |
| M11PE010 | h | Equipo eléctrico soldadura polietileno (maquinaria) | 0.1 | 24.051399287319 | 2.41 |
| P26PPC200 | u | Codo electrosoldado PEAD 90º D=110 mm (material) | 1 | 35.620426792612 | 35.62 |
|  |  | Total |  |  | 45.98 |

Claves: COLOCADO, POLIETILENO, TUBERIA, TENSION, RESINA, INSTALADO, INYECTADA, INCLUIR, ANCLAJE, BORNES, DENSIDAD, CONFORME, DIAMETRO, CONEXION, ABASTECIMIENTO, MEDIA, ELECTROSOLDADO

| Medición | Uds. | Parcial |
|---|---|---|
| 1.1 ESQUINA A LAXE | 2 | 2.00 |
| Total |  | 2 |

**APV009** u VÁLVULA COMPUERTA CIERRE ELÁSTICO INSTALADA D=100 mm
1 u × 451.69 = 451.69
Válvula de compuerta de fundición dúctil de 100 mm de diámetro interior, conforme UNE-EN 1171:2016, con cierre elástico mediante compuerta revestida con EPDM y eje de giro de acero inoxidable, con recubrimiento epoxi del cuerpo de la válvula >250 micras, para una presión nominal máxima de 16 bar, colocada en tubería de abastecimiento de agua de PE, mediante bridas universales incluso y accesorios, sin incluir dado de anclaje, completamente instalada.

| Código | Ud | Descripción | Rendimiento | Precio | Importe |
|---|---|---|---|---|---|
| O01OB170 | h | Oficial 1ª fontanero calefactor | 0.6 | 27.215484817432 | 16.33 |
| O01OB180 | h | Oficial 2ª fontanero calefactor | 0.6 | 24.790773225627 | 14.87 |
| P26VC024 | u | Válvula compuerta cierre elástico DN100 mm PN10-16 (material) | 1 | 203.01251179635 | 203.01 |
| P26UUB050 | u | Unión universal fundición bridada D=100 mm a tubo PE 110 mm. | 2 | 91.878084980943 | 183.76 |
| P26UUG100 | u | Goma plana D=100 mm | 2 | 2.8596374378684 | 5.72 |
| P01UT055 | u | Tornillo+tuerca acero galvanizada D=20 mm L=160 mm | 16 | 1.7505765304061 | 28.01 |
|  |  | Total |  |  | 451.69 |

| Medición | Uds. | Parcial |
|---|---|---|
| 1.1 ESQUINA A LAXE | 1 | 1.00 |
| Total |  | 1 |

**APV007** u BRIDA UNIÓN UNIVERSAL FUND. INSTALADA D=100 mm A TUBO PE 110 mm.
1 u × 140.17 = 140.17
Brida-unión universal de fundición nodular con unión embridada de 100 mm, conforme UNE-EN 545:2011, con revestimiento epoxi-atóxico >200 micras. Colocado en tubería de PE de 110 mm de diámetro de abastecimiento de agua, incluso junta de goma plana y unión embridada con tornillería. Presión máxima de trabajo 16 atm., sin incluir dado de anclaje, completamente instalado.

| Código | Ud | Descripción | Rendimiento | Precio | Importe |
|---|---|---|---|---|---|
| O01OB170 | h | Oficial 1ª fontanero calefactor | 0.6 | 27.215484817432 | 16.33 |
| O01OB180 | h | Oficial 2ª fontanero calefactor | 0.6 | 24.790773225627 | 14.87 |
| P26UUB050 | u | Unión universal fundición bridada D=100 mm a tubo PE 110 mm. | 1 | 91.878084980943 | 91.88 |
| P26UUG100 | u | Goma plana D=100 mm | 1 | 2.8596374378684 | 2.86 |
| P02CVW010 | kg | Lubricante tubos PVC junta elástica (material) | 0.018 | 12.85205875118 | 0.23 |
| P01UT055 | u | Tornillo+tuerca acero galvanizada D=20 mm L=160 mm | 8 | 1.7505765304061 | 14.00 |
|  |  | Total |  |  | 140.17 |

| Medición | Uds. | Parcial |
|---|---|---|
| 1.1 ESQUINA A LAXE UNIÓN HIDRANTE | 1 | 1.00 |
| Total |  | 1 |

**U06WH017** u HIDRANTE BAJO RASANTE 1 TOMAS CONEXIÓN 4"
1 u × 2029.65 = 2029.65
Suministro e instalación de hidrante para incendios bajo nivel de tierra con arqueta completa, ambos de fundición, equipado con una boca de 2 1/2", tapón y llave de cierre y regulación, sin conexión a la red de distribución con tubo de fundición de 4" (DN 100). Con marcado CE y DdP según Reglamento (UE) 305/2011, UNE-EN 14339:2006

| Código | Ud | Descripción | Rendimiento | Precio | Importe |
|---|---|---|---|---|---|
| O01OA090 | h | Cuadrilla A (mano de obra) | 1.2 | 62.44 | 74.93 |
| O01OB170 | h | Oficial 1ª fontanero calefactor | 7.5 | 27.215484817432 | 204.12 |
| O01OB180 | h | Oficial 2ª fontanero calefactor | 7.5 | 24.790773225627 | 185.93 |
| P26RH030 | u | Hidrante bajo rasante 1 toma i/tapa D=4" (material) | 1 | 592.31463660791 | 592.31 |
| P26RH015 | u | Hidrante acera c/tapa D=100 mm (material) | 1 | 525.74923586787 | 525.75 |
| P26VC024 | u | Válvula compuerta cierre elástico DN100 mm PN10-16 | 1 | 203.01251179635 | 203.01 |
| P26TUE020 | m | Tubería fundición dúctil junta elástica i/junta DN=100 mm (material) | 3 | 46.189124851958 | 138.57 |
| P01DW090 | u | Pequeño material (material) | 60 | 1.7505765304061 | 105.03 |
|  |  | Total |  |  | 2029.65 |

Claves: TOMAS, TAPON, NIVEL, REGLAMENTO, TIERRA, FUNDICION, EQUIPADO, INCENDIOS, INSTALACION, ARQUETA, MARCADO, AMBOS, DISTRIBUCION, REGULACION, HIDRANTE, CONEXION, COMPLETA, CIERRE, RASANTE, SUMINISTRO, LLAVE

| Medición | Uds. | Parcial |
|---|---|---|
| 1.1 ESQUINA A LAXE | 1 | 1.00 |
| Total |  | 1 |

**U06SR140** u ANCLAJE CODO 90º CONDUCCIÓN AGUA D=60-225 mm
2 u × 490.33 = 980.66
Dado de anclaje para codo de 90º en conducciones de agua, de diámetros comprendidos entre 60 y 225 mm, con hormigón HA-25/P/20/I, elaborado en central para relleno del dado, i/excavación, encofrado, colocación de armaduras, vibrado, desencofrado y arreglo de tierras, s/NTE-IFA-15-16.

| Código | Ud | Descripción | Rendimiento | Precio |
|---|---|---|---|---|
| O01OA030 | h | Oficial primera | 0.45 | 26.965402455945 |
| O01OA070 | h | Peón ordinario | 0.45 | 22.920592087554 |
| M11HV100 | h | Aguja eléctrica c/convertidor gasolina D=56 mm (maquinaria) | 0.07 | 5.2517295912184 |
| P01HAV360 | m3 | Hormigón HA-25/P/20/I central (material) | 3.43 | 86.724213705089 |
| P03ACB010 | kg | Acero corrugado elaborado / armado B 400 S/SD (material) | 102.9 | 1.2830312458877 |
| E04FZ020 | m2 | ENCOFRADO MADERA ZAPATAS, VIGAS RIOS. Y ENCEPADOS | 1.4 | 27.39 |

Claves: TIERRAS, CONDUCCION, ARMADURAS, ANCLAJE, ARREGLO, COMPRENDIDOS, RELLENO, VIBRADO, CONDUCCIONES, DIAMETROS, HORMIGON, COLOCACION, CENTRAL, DESENCOFRADO, ELABORADO, ENCOFRADO, EXCAVACION

| Medición | Uds. | Parcial |
|---|---|---|
| 1.1 ESQUINA A LAXE | 2 | 2.00 |
| Total |  | 2 |

**U06SR245** u ANCLAJE T CONDUCCIÓN AGUA D=200-225 mm
1 u × 363.54 = 363.54
Dado de anclaje para pieza en T en conducciones de agua, de diámetros comprendidos entre 200 y 225 mm, con hormigón HA-25/P/20/I, elaborado en central para relleno del dado, i/excavación, encofrado, colocación de armaduras, vibrado, desencofrado y arreglo de tierras, s/NTE-IFA-17.

| Código | Ud | Descripción | Rendimiento | Precio |
|---|---|---|---|---|
| O01OA030 | h | Oficial primera | 0.5 | 26.965402455945 |
| O01OA070 | h | Peón ordinario | 0.5 | 22.920592087554 |
| M11HV100 | h | Aguja eléctrica c/convertidor gasolina D=56 mm | 0.14 | 5.2517295912184 |
| P01HAV360 | m3 | Hormigón HA-25/P/20/I central | 2.42 | 86.724213705089 |
| P03ACB010 | kg | Acero corrugado elaborado / armado B 400 S/SD | 72.6 | 1.2830312458877 |
| E04FZ020 | m2 | ENCOFRADO MADERA ZAPATAS, VIGAS RIOS. Y ENCEPADOS | 1.28 | 27.39 |

Claves: TIERRAS, CONDUCCION, ARMADURAS, ANCLAJE, ARREGLO, COMPRENDIDOS, RELLENO, VIBRADO, CONDUCCIONES, PIEZA, DIAMETROS, HORMIGON, COLOCACION, CENTRAL, DESENCOFRADO, ELABORADO, ENCOFRADO, EXCAVACION

| Medición | Uds. | Parcial |
|---|---|---|
| 1.1 ESQUINA A LAXE | 1 | 1.00 |
| Total |  | 1 |

**U06SR325** u ANCLAJE VÁLVULA COMPUERTA D=100-110 mm
1 u × 137.63 = 137.63
Dado de anclaje para llave de paso en conducciones de agua, de diámetros comprendidos entre 100 y 110 mm, con hormigón HA-25/P/20/I, elaborado en central para relleno del dado, i/excavación, encofrado, colocación de armaduras, vibrado, desencofrado y arreglo de tierras, s/NTE-IFA-19.

| Código | Ud | Descripción | Rendimiento | Precio |
|---|---|---|---|---|
| O01OA030 | h | Oficial primera | 0.33 | 26.965402455945 |
| O01OA070 | h | Peón ordinario | 0.33 | 22.920592087554 |
| M11HV100 | h | Aguja eléctrica c/convertidor gasolina D=56 mm | 0.08 | 5.2517295912184 |
| P01HAV360 | m3 | Hormigón HA-25/P/20/I central | 0.86 | 86.724213705089 |
| P03ACB010 | kg | Acero corrugado elaborado / armado B 400 S/SD | 25.8 | 1.2830312458877 |
| E04FZ020 | m2 | ENCOFRADO MADERA ZAPATAS, VIGAS RIOS. Y ENCEPADOS | 0.48 | 27.39 |

Claves: TIERRAS, ARMADURAS, ANCLAJE, COMPUERTA, ARREGLO, COMPRENDIDOS, RELLENO, VIBRADO, CONDUCCIONES, DIAMETROS, HORMIGON, COLOCACION, CENTRAL, DESENCOFRADO, ELABORADO, ENCOFRADO, LLAVE, EXCAVACION, VALVULA

| Medición | Uds. | Parcial |
|---|---|---|
| 1.1 ESQUINA A LAXE | 1 | 1.00 |
| Total |  | 1 |

**U07ZMP060** u POZO PREFABRICADO HM M-H D=100 cm h=2,50 m
1 u × 653.55 = 653.55
Pozo de registro prefabricado completo, de 100 cm de diámetro interior y de 2,50 m de altura útil interior, formado por solera de hormigón HA-25/P/40/I de 20 cm de espesor, ligeramente armada con mallazo, anillos de hormigón en masa, prefabricados de borde machihembrado, y cono asimétrico para formación de brocal del pozo, de 60 cm de altura, con cierre de marco y tapa de fundición, sellado de juntas con mortero de cemento y arena de río, M-15, recibido de pates y de cerco de tapa y medios auxiliares, sin incluir la excavación del pozo y su relleno perimetral posterior.

| Código | Ud | Descripción | Rendimiento | Precio |
|---|---|---|---|---|
| O01OA030 | h | Oficial primera | 3.5 | 26.965402455945 |
| O01OA060 | h | Peón especializado (mano de obra) | 1.7 | 23.072816133676 |
| M07CG010 | h | Camión con grúa 6 t (maquinaria) | 0.7 | 55.49653795772 |
| P01HAV380 | m3 | Hormigón HA-25/P/40/I central (material) | 0.353 | 86.724213705089 |
| P03AMU010 | m2 | Malla electrosoldada B500 SD/T #150x300x5 mm - 1,541 kg/m2 (material) | 1.131 | 1.9462931611348 |
| A02A050 | m3 | MORTERO CEMENTO M-15 C/HORMIGONERA (material) | 0.001 | 114.2 |
| P02EPH020 | u | Anillo pozo machiembrado circular HM h=0,50 m D=100 cm (material) | 1 | 42.187807068173 |
| P02EPH080 | u | Anillo pozo machiembrado circular HM h=1,25 m D=100 cm (material) | 1 | 85.430309313049 |
| P02EPH110 | u | Cono machiembrado circular HM h=1,0 m D=60/100 cm (material) | 1 | 85.430309313049 |
| P02EPW010 | u | Pates PP 30x25 cm (material) | 8 | 9.4705102980356 |
| P02EPT020 | u | Cerco/tapa FD/40Tn junta insonorizada D=60 cm (material) | 1 | 159.33508370541 |

Claves: SELLADO, CEMENTO, INTERIOR, FORMACION, ANILLOS, MARCO, BORDE, ASIMETRICO, LIGERAMENTE, FUNDICION, PREFABRICADO, INCLUIR, RELLENO, JUNTAS, ALTURA, ARMADA, BROCAL, RECIBIDO, PREFABRICADOS, MALLAZO, PATES, DIAMETRO, REGISTRO, COMPLETO, HORMIGON, ESPESOR, CERCO, POSTERIOR, MORTERO, MEDIOS, PERIMETRAL, CIERRE, SOLERA, MACHIHEMBRADO, ARENA, EXCAVACION

| Medición | Uds. | Parcial |
|---|---|---|
| 1.1 ESQUINA A LAXE | 1 | 1.00 |
| Total |  | 1 |

**U01RLZ010** m3 RELLENO EN ZANJAS CON MATERIAL DE LA EXCAVACIÓN
6.8 m3 × 4.86 = 33.05
Relleno localizado en zanjas con productos procedentes de la excavación, extendido, humectación y compactación en capas de 20 cm de espesor, con un grado de compactación superior al 95%. Incluida parte proporcional de medios auxiliares, sin medidas de protección colectivas. Medición de volumen realmente ejecutado. Conforme a ORDEN FOM/1382/2002-PG3-Art.332.

| Código | Ud | Descripción | Rendimiento | Precio | Importe |
|---|---|---|---|---|---|
| O01OA020 | h | Capataz | 0.015 | 26.486984025275 | 0.40 |
| O01OA070 | h | Peón ordinario | 0.1 | 22.920592087554 | 2.29 |
| M08CA110 | h | Cisterna agua s/camión 10.000 l (maquinaria) | 0.015 | 41.404940545258 | 0.62 |
| M05RN010 | h | Retrocargadora neumáticos 50 CV (maquinaria) | 0.015 | 26.128170202273 | 0.39 |
| M08RL020 | h | Rodillo manual lanza tándem 800 kg (maquinaria) | 0.15 | 7.7634263522359 | 1.16 |
|  |  | Total |  |  | 4.86 |

Claves: CAPAS, MATERIAL, PROPORCIONAL, COMPACTACION, SUPERIOR, PARTE, PROTECCION, COLECTIVAS, PROCEDENTES, MEDIDAS, ZANJAS, RELLENO, PRODUCTOS, MEDICION, EXTENDIDO, REALMENTE, CONFORME, VOLUMEN, GRADO, EJECUTADO, ORDEN, ESPESOR, LOCALIZADO, MEDIOS, HUMECTACION, EXCAVACION

| Medición | Uds. | Largo | Ancho | Alto | Parcial |
|---|---|---|---|---|---|
| 1.1 ESQUINA A LAXE | 1 | 2 | 2 | 1.7 | 6.80 |
| Total |  |  |  |  | 6.8 |

**E02W100** t SUMINISTRO ZAHORRA NATURAL ZN(50)/ZN(20) EN OBRA d<10 km
2 t × 9.77 = 19.54
Suministro en obra de zahorra natural ZN(50)/ZN(20) IP<6, en camión basculante desde una distancia menor de 10 km. Incluida carga en gravera, transporte y descarga en obra, con parte proporcional de medios auxiliares. Para una densidad de zahorra de 1,6 t/m3.

| Código | Ud | Descripción | Rendimiento | Precio | Importe |
|---|---|---|---|---|---|
| O01OA020 | h | Capataz | 0.004 | 26.486984025275 | 0.11 |
| O01OA070 | h | Peón ordinario | 0.008 | 22.920592087554 | 0.18 |
| M05PN010 | h | Pala cargadora neumáticos 85 CV - 1,2 m3 (maquinaria) | 0.02 | 41.230970206833 | 0.82 |
| M07CB030 | h | Camión basculante 6x4 de 20 t | 0.06 | 50.484017581836 | 3.03 |
| P01AF020 | t | Zahorra natural ZN(50)/ZN(20), IP<6 (material) | 1 | 5.6322897065241 | 5.63 |
|  |  | Total |  |  | 9.77 |

Claves: PROPORCIONAL, PARTE, DISTANCIA, GRAVERA, TRANSPORTE, CARGA, DENSIDAD, BASCULANTE, CAMION, MENOR, MEDIOS, ZAHORRA, SUMINISTRO, NATURAL, DESCARGA

| Medición | Uds. | Parcial |
|---|---|---|
| 1.1 ESQUINA A LAXE | 2 | 2.00 |
| Total |  | 2 |

**U04VBP110** m2 PAVIMENTO GRANITO SERRADO 6 cm
4 m2 × 132.99 = 531.96
Pavimento de losas rectangulares de piedra de granito gris, corte de sierra, de 6 cm de espesor, sentadas con mortero de cemento sobre solera de hormigón HM-20/P/20/I, y 10 cm de espesor, i/retacado, rejuntado con lechada de cemento y limpieza, terminado. Losas y componentes del hormigón y mortero con marcado CE y DdP (Declaración de prestaciones) según Reglamento (UE) 305/2011.

| Código | Ud | Descripción | Rendimiento | Precio | Importe |
|---|---|---|---|---|---|
| O01OA090 | h | Cuadrilla A | 0.1 | 62.44 | 6.24 |
| O01OB070 | h | Oficial cantero (mano de obra) | 0.5 | 25.736736940816 | 12.87 |
| O01OB080 | h | Ayudante cantero (mano de obra) | 0.5 | 24.453705694928 | 12.23 |
| O01OA070 | h | Peón ordinario | 0.2 | 22.920592087554 | 4.58 |
| P01HMV220 | m3 | Hormigón HM-20/P/20/I central (material) | 0.1 | 83.995054021039 | 8.40 |
| P01SGU100 | m2 | Losa granito espesor uniforme 6 cm (material) | 1 | 85.593406505323 | 85.59 |
| A02A080 | m3 | MORTERO CEMENTO M-5 C/HORMIGONERA (material) | 0.03 | 99.4 | 2.98 |
| A01L020 | m3 | LECHADA CEMENTO 1/2 CEM II/B-P 32,5 N (material) | 0.001 | 101.31 | 0.10 |
|  |  | Total |  |  | 132.99 |

Claves: PIEDRA, SERRADO, CEMENTO, GRANITO, COMPONENTES, LOSAS, REGLAMENTO, REJUNTADO, DECLARACION, PRESTACIONES, SIERRA, LECHADA, CORTE, SENTADAS, RETACADO, MARCADO, RECTANGULARES, PAVIMENTO, TERMINADO, HORMIGON, ESPESOR, MORTERO, SOLERA, LIMPIEZA

| Medición | Uds. | Largo | Ancho | Parcial |
|---|---|---|---|---|
| 1.1 ESQUINA A LAXE | 1 | 2 | 2 | 4.00 |
| Total |  |  |  | 4 |

**E04SAM100** m2 SOLERA HORMIGÓN ARMADO HA-25/B/40/IIaSR+Qc #150x150x6 mm VERT. M (27/03/2018)
4 m2 × 24 = 96.00
Solera de hormigón HA-25/B/40/IIaSR+Qc, elaborado en central, de resistencia característica a compresión 25 MPa (N/mm2), de consistencia blanda, tamaño máximo del árido de 40 mm, en elementos enterrados, o interiores sometidos a humedades relativas medias-altas (>65%) o a condensaciones, o elementos exteriores con alta precipitación, elaborado con cemento sulforresistente para ataque químico fuerte; con un espesor medio de 15 cm; armada con mallazo de acero B-500-T electrosoldado #150x150x6 mm. Totalmente realizada; i/p.p. de vertido por medios manuales, extendido, vibrado y regleado. Según normas EHE-08 y NTE-RSS. Componentes del hormigón con marcado CE y DdP (Declaración de prestaciones) según Reglamento (UE) 305/2011.

| Código | Ud | Descripción | Rendimiento | Precio | Importe |
|---|---|---|---|---|---|
| A03VM050 | m3 | VERTIDO HORMIGÓN MANUAL EN SOLERAS (material; 27/03/2018) | 0.15 | 19.77 | 2.97 |
| E04AMQ030 | m2 | MALLA ELECTROSOLDADA B 500 SD/T #150x150x6 mm (27/03/2018) | 1 | 5.39 | 5.39 |
| P01HAV310 | m3 | Hormigón HA-25/B/40/IIaSR+Qc central (material) | 0.165 | 94.813834441872 | 15.64 |
|  |  | Total |  |  | 24 |

Claves: NORMAS, VERTIDO, CEMENTO, BLANDA, COMPONENTES, ARIDO, ACERO, CONDENSACIONES, EXTERIORES, RELATIVAS, RESISTENCIA, CONSISTENCIA, FUERTE, COMPRESION, REGLAMENTO, MANUAL, DECLARACION, MANUALES, PRESTACIONES, QUIMICO, ATAQUE, ALTAS, MARCADO, ARMADA, ENTERRADOS, VIBRADO, MAXIMO, TAMAÑO, TOTALMENTE, EXTENDIDO, REGLEADO, HUMEDADES, MALLAZO, MEDIAS, HORMIGON, ESPESOR, CARACTERISTICA, SOMETIDOS, MEDIO, CENTRAL, SULFORRESISTENTE, MEDIOS, INTERIORES, SOLERA, PRECIPITACION, ELECTROSOLDADO, ELABORADO, ARMADO, IIASR

| Medición | Uds. | Largo | Ancho | Parcial |
|---|---|---|---|---|
| 1.1 ESQUINA A LAXE | 1 | 2 | 2 | 4.00 |
| Total |  |  |  | 4 |

#### 1.2 TRÁFICO RÍA (27/03/2018)
Importe: 31933.96

**E29GC010** u EXCAVACIÓN CALICATA A <4,00 m
2 u × 115.96 = 231.92
Excavación de calicata en suelos con profundidad inferior a 4,00 m con retroexcavadora mixta.

| Código | Ud | Descripción | Rendimiento | Precio | Importe |
|---|---|---|---|---|---|
| P32GC010 | u | Excavación de calicata (material) | 1 | 115.96210370672 | 115.96 |
|  |  | Total |  |  | 115.96 |

Claves: RETROEXCAVADORA, SUELOS, INFERIOR, CALICATA, MIXTA, EXCAVACION, PROFUNDIDAD

| Medición | Uds. | Parcial |
|---|---|---|
| 1.2 TRÁFICO RÍA | 2 | 2.00 |
| Total |  | 2 |

**U01AF090** m CORTE PROFUNDO PAVIMENTO
210 m × 13.58 = 2851.80

| Medición | Uds. | Largo | Parcial |
|---|---|---|---|
| 1.2 TRÁFICO RÍA | 1 | 210 | 210.00 |
| Total |  |  | 210 |

**U01AA170** m2 DEMOLICIÓN Y LEVANTADO ACERA DE PIEDRA NATURAL A MÁQUINA SIN TRA
94.99 m2 × 7.9 = 750.42

| Medición | Uds. | Largo | Ancho | Parcial |
|---|---|---|---|---|
| 1.2 TRÁFICO RÍA PAV. LOSAS ACCESO | 1 | 2 | 2 | 4.00 |
| 1.2 TRÁFICO RÍA PAV. LOSAS ZANJA | 1 | 98.6 | 0.9 | 88.74 |
| 1.2 TRÁFICO RÍA PAV. LOSAS HUECO VÁLVULA | 1 | 1.5 | 1.5 | 2.25 |
| Subtotal |  |  |  | 94.99 |
| Total |  |  |  | 94.99 |

**U01AF080** m2 DEMOLICIÓN Y LEVANTADO PAVIMENTO HORMIGÓN ARMADO e=15/25 cm SIN
94.99 m2 × 7.64 = 725.72

| Medición | Uds. | Largo | Ancho | Parcial |
|---|---|---|---|---|
| 1.2 TRÁFICO RÍA PAV. HORMIGÓN ACCESO | 1 | 2 | 2 | 4.00 |
| 1.2 TRÁFICO RÍA PAV. HORMIGÓN ZANJA | 1 | 98.6 | 0.9 | 88.74 |
| 1.2 TRÁFICO RÍA PAV. HORMIGÓN HUECO VÁLVULA | 1 | 1.5 | 1.5 | 2.25 |
| Subtotal |  |  |  | 94.99 |
| Total |  |  |  | 94.99 |

**U01EEZ120** m3 EXCAVACIÓN ZANJA TERRENO TRÁNSITO CON AGOTAMIENTO AGUA SIN TRANS
117.19 m3 × 6.36 = 745.33

| Medición | Uds. | Largo | Ancho | Alto | Parcial |
|---|---|---|---|---|---|
| 1.2 TRÁFICO RÍA SUELO ACCESO | 1 | 2 | 2 | 2 | 8.00 |
| 1.2 TRÁFICO RÍA PAV. SUELO ZANJA | 1 | 98.6 | 0.9 | 1.2 | 106.49 |
| 1.2 TRÁFICO RÍA PAV. SUELO HUECO VÁLVULA | 1 | 1.5 | 1.5 | 1.2 | 2.70 |
| Subtotal |  |  |  |  | 117.19 |
| Total |  |  |  |  | 117.19 |

**U01EEZ030** m3 EXCAVACIÓN ZANJA TIERRA SIN TRANSPORTE
27 m3 × 1.83 = 49.41
Excavación en zanja en tierra, incluso acopio de material obtenido a pie de carga, sin incluir carga ni transporte de tierras y parte proporcional de medios auxiliares, sin medidas de protección colectivas. Medición de volumen realmente ejecutado. Conforme a ORDEN FOM/1382/2002-PG3, CTE-DB-SE-C y NTE-ADZ.

| Código | Ud | Descripción | Rendimiento | Precio | Importe |
|---|---|---|---|---|---|
| O01OA020 | h | Capataz | 0.02 | 26.486984025275 | 0.53 |
| M05EN030 | h | Retroexcavadora hidráulica neumáticos 100 CV | 0.02 | 65.108399155726 | 1.30 |
|  |  | Total |  |  | 1.83 |

Claves: MATERIAL, PROPORCIONAL, TIERRAS, PARTE, OBTENIDO, PROTECCION, ZANJA, TRANSPORTE, COLECTIVAS, TIERRA, INCLUIR, MEDIDAS, CARGA, MEDICION, REALMENTE, CONFORME, VOLUMEN, EJECUTADO, ORDEN, ACOPIO, MEDIOS, EXCAVACION

| Medición | Uds. | Largo | Ancho | Alto | Parcial |
|---|---|---|---|---|---|
| 1.2 TRÁFICO RÍA | 1 | 25 | 0.9 | 1.2 | 27.00 |
| Total |  |  |  |  | 27 |

**APV008** u TE REDUCIDA FUNDICIÓN JUNTA EMBRIDADA INSTALADA 200/100/200 mm
1 u × 797.07 = 797.07

| Medición | Uds. | Parcial |
|---|---|---|
| 1.2 TRÁFICO RÍA | 1 | 1.00 |
| Total |  | 1 |

**U06TPA360** m CONDUCTO POLIETILENO PE100 PN16 DN=110 mm
132 m × 32.66 = 4311.12

| Medición | Uds. | Largo | Parcial |
|---|---|---|---|
| 1.2 TRÁFICO RÍA | 22 | 6 | 132.00 |
| Total |  |  | 132 |

**U06APC420** u CODO ELECTROSOLDADO POLIETILENO ALTA DENSIDAD 90º DN=110 mm
2 u × 45.98 = 91.96

| Medición | Uds. | Parcial |
|---|---|---|
| 1.2 TRÁFICO RÍA | 2 | 2.00 |
| Total |  | 2 |

**APV009** u VÁLVULA COMPUERTA CIERRE ELÁSTICO INSTALADA D=100 mm
1 u × 451.69 = 451.69

| Medición | Uds. | Parcial |
|---|---|---|
| 1.2 TRÁFICO RÍA | 1 | 1.00 |
| Total |  | 1 |

**APV007** u BRIDA UNIÓN UNIVERSAL FUND. INSTALADA D=100 mm A TUBO PE 110 mm.
1 u × 140.17 = 140.17

| Medición | Uds. | Parcial |
|---|---|---|
| 1.2 TRÁFICO RÍA UNIÓN HIDRANTE | 1 | 1.00 |
| Total |  | 1 |

**U06WH017** u HIDRANTE BAJO RASANTE 1 TOMAS CONEXIÓN 4"
1 u × 2029.65 = 2029.65

| Medición | Uds. | Parcial |
|---|---|---|
| 1.1 ESQUINA A LAXE | 1 | 1.00 |
| Total |  | 1 |

**U06SR245** u ANCLAJE T CONDUCCIÓN AGUA D=200-225 mm
1 u × 363.54 = 363.54

| Medición | Uds. | Parcial |
|---|---|---|
| 1.2 TRÁFICO RÍA | 1 | 1.00 |
| Total |  | 1 |

**U06SR325** u ANCLAJE VÁLVULA COMPUERTA D=100-110 mm
1 u × 137.63 = 137.63

| Medición | Uds. | Parcial |
|---|---|---|
| 1.2 TRÁFICO RÍA | 1 | 1.00 |
| Total |  | 1 |

**U06SR140** u ANCLAJE CODO 90º CONDUCCIÓN AGUA D=60-225 mm
2 u × 490.33 = 980.66

| Medición | Uds. | Parcial |
|---|---|---|
| 1.2 TRÁFICO RÍA | 2 | 2.00 |
| Total |  | 2 |

**U07ZMP060** u POZO PREFABRICADO HM M-H D=100 cm h=2,50 m
1 u × 653.55 = 653.55

| Medición | Uds. | Parcial |
|---|---|---|
| 1.2 TRÁFICO RÍA | 1 | 1.00 |
| Total |  | 1 |

**U01RLZ010** m3 RELLENO EN ZANJAS CON MATERIAL DE LA EXCAVACIÓN
108.95 m3 × 4.86 = 529.50

| Medición | Uds. | Largo | Ancho | Alto | Parcial |
|---|---|---|---|---|---|
| 1.2 TRÁFICO RÍA SUELO ACCESO | 1 | 2 | 2 | 1.7 | 6.80 |
| 1.2 TRÁFICO RÍA PAV. SUELO ZANJA | 1 | 98.6 | 0.9 | 0.9 | 79.87 |
| 1.2 TRÁFICO RÍA PAV. SUELO HUECO VÁLVULA | 1 | 1.5 | 1.5 | 0.9 | 2.03 |
| 1.2 TRÁFICO RÍA TIERRA ZONA JARDÍN | 1 | 25 | 0.9 | 0.9 | 20.25 |
| Subtotal |  |  |  |  | 108.95 |
| Total |  |  |  |  | 108.95 |

**U13PH005** m2 FORMACIÓN CÉSPED JARDÍN CLÁSICO <1000 m2
22.5 m2 × 39.76 = 894.60
Formación de césped tipo jardín clásico de gramíneas por siembra de una mezcla de Agrostis tenuis al 5%, Festuca rubra Phallax al 20%, Poa pratense al 25% y Ray-grass inglés al 50%, en superficies hasta 1000 m2, comprendiendo el desbroce, perfilado y fresado del terreno, distribución de fertilizante complejo NPK-Mg-M.O., pase de motocultor a los 10 cm superficiales, perfilado definitivo, pase de rulo y preparación para la siembra, siembra de la mezcla indicada a razón de 30 g/m2 y primer riego.

| Código | Ud | Descripción | Rendimiento | Precio | Importe |
|---|---|---|---|---|---|
| O01OB270 | h | Oficial 1ª jardinería (mano de obra) | 0.8 | 25.649751771603 | 20.52 |
| O01OB280 | h | Peón jardinería (mano de obra) | 0.8 | 22.550905118399 | 18.04 |
| M10PN010 | h | Motoazada normal (maquinaria) | 0.03 | 5.1756175681572 | 0.16 |
| M10MR030 | h | Rodillo auto.90 cm 1 kg/cm.gene (maquinaria) | 0.008 | 14.232948312432 | 0.11 |
| P28DF060 | kg | Fertilizante complejo césped NPK-Mg (material) | 0.1 | 6.0563424064361 | 0.61 |
| P28MP105 | kg | Mezcla semillas césped jardín clásico (material) | 0.03 | 6.458648814045 | 0.19 |
| P28DA100 | m3 | Mantillo limpio cribado (material) | 0.005 | 25.878087840786 | 0.13 |
|  |  | Total |  |  | 39.76 |

Claves: FERTILIZANTE, RAZON, COMPLEJO, PRIMER, FORMACION, AGROSTIS, GRASS, JARDIN, TERRENO, TENUIS, MEZCLA, GRAMINEAS, PERFILADO, RIEGO, INDICADA, PHALLAX, DISTRIBUCION, DESBROCE, PRATENSE, FESTUCA, RUBRA, SUPERFICIALES, PREPARACION, COMPRENDIENDO, SUPERFICIES, FRESADO, MOTOCULTOR, DEFINITIVO, CLASICO, CESPED, SIEMBRA, INGLES

| Medición | Uds. | Largo | Ancho | Parcial |
|---|---|---|---|---|
| 1.2 TRÁFICO RÍA | 1 | 25 | 0.9 | 22.50 |
| Total |  |  |  | 22.5 |

**E02W100** t SUMINISTRO ZAHORRA NATURAL ZN(50)/ZN(20) EN OBRA d<10 km
48.4 t × 9.77 = 472.87

| Medición | Uds. | Parcial |
|---|---|---|
| 1.2 TRÁFICO RÍA | 48.4 | 48.40 |
| Total |  | 48.4 |

**E04SAM020** m2 SOLERA HORMIGÓN ARMADO HA-25/B/20/IIa #150x150x6 mm VERT. MANUAL (27/03/2018)
94.99 m2 × 22.03 = 2092.63
Solera de hormigón HA-25/B/20/IIa, elaborado en central, de resistencia característica a compresión 25 MPa (N/mm2), de consistencia blanda, tamaño máximo del árido de 20 mm, en elementos enterrados, o interiores sometidos a humedades relativas medias-altas (>65%) o a condensaciones, o elementos exteriores con alta precipitación; con un espesor medio de 15 cm; armada con mallazo de acero B-500-T electrosoldado #150x150x6 mm. Totalmente realizada; i/p.p. de vertido por medios manuales, extendido, vibrado y regleado. Según normas EHE-08 y NTE-RSS. Componentes del hormigón con marcado CE y DdP (Declaración de prestaciones) según Reglamento (UE) 305/2011.

| Código | Ud | Descripción | Rendimiento | Precio | Importe |
|---|---|---|---|---|---|
| A03VM050 | m3 | VERTIDO HORMIGÓN MANUAL EN SOLERAS | 0.15 | 19.77 | 2.97 |
| E04AMQ030 | m2 | MALLA ELECTROSOLDADA B 500 SD/T #150x150x6 mm | 1 | 5.39 | 5.39 |
| P01HAV190 | m3 | Hormigón HA-25/B/20/IIa central (material) | 0.165 | 82.842500528971 | 13.67 |
|  |  | Total |  |  | 22.03 |

Claves: NORMAS, VERTIDO, BLANDA, COMPONENTES, ARIDO, ACERO, CONDENSACIONES, EXTERIORES, RELATIVAS, RESISTENCIA, CONSISTENCIA, COMPRESION, REGLAMENTO, MANUAL, DECLARACION, MANUALES, PRESTACIONES, ALTAS, MARCADO, ARMADA, ENTERRADOS, VIBRADO, MAXIMO, TAMAÑO, TOTALMENTE, EXTENDIDO, REGLEADO, HUMEDADES, MALLAZO, MEDIAS, HORMIGON, ESPESOR, CARACTERISTICA, SOMETIDOS, MEDIO, CENTRAL, MEDIOS, INTERIORES, SOLERA, PRECIPITACION, ELECTROSOLDADO, ELABORADO, ARMADO

| Medición | Uds. | Largo | Ancho | Parcial |
|---|---|---|---|---|
| 1.2 TRÁFICO RÍA PAV. HORMIGÓN ACCESO | 1 | 2 | 2 | 4.00 |
| 1.2 TRÁFICO RÍA PAV. HORMIGÓN ZANJA | 1 | 98.6 | 0.9 | 88.74 |
| 1.2 TRÁFICO RÍA PAV. HORMIGÓN HUECO VÁLVULA | 1 | 1.5 | 1.5 | 2.25 |
| Subtotal |  |  |  | 94.99 |
| Total |  |  |  | 94.99 |

**U04VBP110** m2 PAVIMENTO GRANITO SERRADO 6 cm
94.99 m2 × 132.99 = 12632.72

| Medición | Uds. | Largo | Ancho | Parcial |
|---|---|---|---|---|
| 1.2 TRÁFICO RÍA PAV. LOSAS ACCESO | 1 | 2 | 2 | 4.00 |
| 1.2 TRÁFICO RÍA PAV. LOSAS ZANJA | 1 | 98.6 | 0.9 | 88.74 |
| 1.2 TRÁFICO RÍA PAV. LOSAS HUECO VÁLVULA | 1 | 1.5 | 1.5 | 2.25 |
| Subtotal |  |  |  | 94.99 |
| Total |  |  |  | 94.99 |

### 01.02 BEIRAMAR (27/03/2018)
Importe: 61659.16
Dotación de hidrantes para protección contra incendios en pantalán 3, espigón 3 y espigón 4 de Beiramar.

#### 2.1 PANTALÁN 3 (27/03/2018)
Importe: 24474.91

**APV012** u TE REDUCIDA ACERO INOXIDABLE AISI-316 BRILLANTE 200-100-200 mm
1 u × 670.5 = 670.50
Te reducidad de acero INOX AISI-316 brillante. Dos de 200 mm de diámetro y salida de 100 mm, conforme UNE-EN 10312:2003. Soldado en tubería de INOX de abastecimiento de agua. Espesor de pared de 3 mm, para una presión máxima de trabajo de 16 atm, sin incluir dado de anclaje, completamente instalado.

| Código | Ud | Descripción | Rendimiento | Precio | Importe |
|---|---|---|---|---|---|
| O01OB170 | h | Oficial 1ª fontanero calefactor | 1.2 | 27.215484817432 | 32.66 |
| O01OB180 | h | Oficial 2ª fontanero calefactor | 1.2 | 24.790773225627 | 29.75 |
| M05EN020 | h | Excavadora hidráulica neumáticos 84 CV | 0.1 | 51.538712758541 | 5.15 |
| O01OB800 | h | Oficial 1ª soldador (mano de obra) | 2 | 25.649751771603 | 51.30 |
| O01OB810 | h | Ayudante soldador (mano de obra) | 2 | 24.453705694928 | 48.91 |
| M002 | u | Te reducida acero INOX AISI-316 BRILL. 200-100-200 mm instalada (material) | 1 | 502.74165861111 | 502.74 |
|  |  | Total |  |  | 670.5 |

| Medición | Uds. | Parcial |
|---|---|---|
| 2.1 PANTALÁN 3 TE SOLDADA | 1 | 1.00 |
| Total |  | 1 |

**APV015** u VALONA ACERO INOXIDABLE AISI-316 BRILLANTE 100 mm
1 u × 44.75 = 44.75
Valona acero INOX AISI-316 brillante de 100 mm, conforme UNE-EN 10312:2003. Soldada a tubo INOX. Presión máxima de trabajo de 16 atm, completamente instalado.

| Código | Ud | Descripción | Rendimiento | Precio | Importe |
|---|---|---|---|---|---|
| M004 | u | Valona acero inoxidable AISI-316 brillante 100 mm (material) | 1 | 13.971992804794 | 13.97 |
| O01OB800 | h | Oficial 1ª soldador | 1.2 | 25.649751771603 | 30.78 |
|  |  | Total |  |  | 44.75 |

| Medición | Uds. | Parcial |
|---|---|---|
| 2.1 PANTALÁN 3 UNIÓN TUBO INOX-BRIDA LOCA | 1 | 1.00 |
| Total |  | 1 |

**APV014** u BRIDA LOCA ACERO INOXIDABLE AISI-316 BRILLANTE 100 mm.
1 u × 194.44 = 194.44
Brida loca acero INOX AISI-316 brillante de 100 mm, conforme UNE-EN 10312:2003. Elemento de unión entre valona y codo embridado. Presión máxima de trabajo de 16 atm, completamente instalado.

| Código | Ud | Descripción | Rendimiento | Precio | Importe |
|---|---|---|---|---|---|
| P19WW100 | u | Brida INOX AISI-316 brillante D=100 mm (material) | 1 | 111.27577771538 | 111.28 |
| P26UUG100 | u | Goma plana D=100 mm | 2 | 2.8596374378684 | 5.72 |
| P01UT055 | u | Tornillo+tuerca acero galvanizada D=20 mm L=160 mm | 8 | 1.7505765304061 | 14.00 |
| O01OB170 | h | Oficial 1ª fontanero calefactor | 1.2 | 27.215484817432 | 32.66 |
| O01OB800 | h | Oficial 1ª soldador | 1.2 | 25.649751771603 | 30.78 |
|  |  | Total |  |  | 194.44 |

| Medición | Uds. | Parcial |
|---|---|---|
| 2.1 PANTALÁN 3 UNIÓN INOX-BRIDA UNIÓN UNIVERSAL | 1 | 1.00 |
| Total |  | 1 |

**APV007** u BRIDA UNIÓN UNIVERSAL FUND. INSTALADA D=100 mm A TUBO PE 110 mm.
2 u × 140.17 = 280.34

| Medición | Uds. | Parcial |
|---|---|---|
| 2.1 PANTALÁN 3 TRANSICIÓN INOX-PE+ TRANS PE-FUNDICIÓN | 2 | 2.00 |
| Total |  | 2 |

**U01AF090** m CORTE PROFUNDO PAVIMENTO
35.4 m × 13.58 = 480.73

| Medición | Uds. | Largo | Parcial |
|---|---|---|---|
| 2.1 PANTALÁN 3 | 1 | 35.4 | 35.40 |
| Total |  |  | 35.4 |

**U01AF030** m2 DEMOLICIÓN Y LEVANTADO PAVIMENTO MBC e=10/20 cm SIN TRANSPORTE
8.1 m2 × 3.74 = 30.29
Demolición y levantado a máquina, de pavimento de M.B.C. de 10/20 cm de espesor, incluso limpieza y retirada de escombros a pie de carga, sin transporte a vertedero o planta de reciclaje y con parte proporcional de medios auxiliares, sin medidas de protección colectivas. Medición de superficie realmente ejecutada. Conforme a ORDEN FOM/1382/2002-PG3-Art.301.

| Código | Ud | Descripción | Rendimiento | Precio | Importe |
|---|---|---|---|---|---|
| O01OA020 | h | Capataz | 0.01 | 26.486984025275 | 0.26 |
| O01OA070 | h | Peón ordinario | 0.015 | 22.920592087554 | 0.34 |
| M05EN030 | h | Retroexcavadora hidráulica neumáticos 100 CV | 0.015 | 65.108399155726 | 0.98 |
| M06MR230 | h | Martillo rompedor hidráulico 600 kg | 0.015 | 14.76573247386 | 0.22 |
| M05RN020 | h | Retrocargadora neumáticos 75 CV | 0.005 | 33.478417000748 | 0.17 |
| M07CB030 | h | Camión basculante 6x4 de 20 t | 0.035 | 50.484017581836 | 1.77 |
|  |  | Total |  |  | 3.74 |

Claves: PROPORCIONAL, EJECUTADA, PARTE, PROTECCION, TRANSPORTE, COLECTIVAS, ESCOMBROS, DEMOLICION, MAQUINA, PLANTA, LEVANTADO, MEDIDAS, CARGA, VERTEDERO, SUPERFICIE, MEDICION, PAVIMENTO, REALMENTE, CONFORME, ORDEN, ESPESOR, RECICLAJE, MEDIOS, RETIRADA, LIMPIEZA

| Medición | Uds. | Largo | Ancho | Parcial |
|---|---|---|---|---|
| 2.1 PANTALÁN 3 PAV. HUECO VÁLVULA | 1 | 1.5 | 1.5 | 2.25 |
| 2.1 PANTALÁN 3 PAV. ZANJA | 1 | 6.5 | 0.9 | 5.85 |
| Subtotal |  |  |  | 8.10 |
| Total |  |  |  | 8.1 |

**U01AF080** m2 DEMOLICIÓN Y LEVANTADO PAVIMENTO HORMIGÓN ARMADO e=15/25 cm SIN
12.91 m2 × 7.64 = 98.63

| Medición | Uds. | Largo | Ancho | Parcial |
|---|---|---|---|---|
| 2.1 PANTALÁN 3 PAV. HUECO VÁLVULA | 1 | 1.5 | 1.5 | 2.25 |
| 2.1 PANTALÁN 3 PAV. ZANJA | 1 | 6.5 | 0.9 | 5.85 |
| 2.1 PANTALÁN 3 PAV. ACCESO | 1 | 2 | 2 | 4.00 |
| 2.1 PANTALÁN 3 PAV. HUECO HIDRANTE | 1 | 0.9 | 0.9 | 0.81 |
| Subtotal |  |  |  | 12.91 |
| Total |  |  |  | 12.91 |

**U01AC020** m3 DEMOLICIÓN CIMIENTACIÓN HORMIGÓN ARMADO A MÁQUINA SIN TRANSPORTE
1.62 m3 × 119.45 = 193.51
Demolición de cimentaciones o elementos aislados de hormigón armado, (encepados) etc., con máquina retrocargadora con martillo rompedor, hasta una profundidad de un mínimo de 0,50 m por debajo de la cota más baja de relleno o desmonte; incluso limpieza y retirada de escombros a pie de carga, sin transporte al vertedero y con parte proporcional de medios auxiliares, sin medidas de protección colectivas. Medición de volumen realmente ejecutado. Conforme a ORDEN FOM/1382/2002-PG3-Art.301.

| Código | Ud | Descripción | Rendimiento | Precio | Importe |
|---|---|---|---|---|---|
| O01OA070 | h | Peón ordinario | 0.3 | 22.920592087554 | 6.88 |
| M05RN060 | h | Retro-pala con martillo rompedor (maquinaria) | 2.2 | 51.169025789387 | 112.57 |
|  |  | Total |  |  | 119.45 |

Claves: PROPORCIONAL, MARTILLO, PARTE, RETROCARGADORA, PROTECCION, TRANSPORTE, COLECTIVAS, ESCOMBROS, DEMOLICION, MAQUINA, DESMONTE, ROMPEDOR, MEDIDAS, CARGA, DEBAJO, MINIMO, VERTEDERO, RELLENO, MEDICION, REALMENTE, CONFORME, VOLUMEN, EJECUTADO, ORDEN, AISLADOS, HORMIGON, MEDIOS, RETIRADA, CIMENTACIONES, LIMPIEZA, CIMIENTACION, ARMADO, ENCEPADOS, PROFUNDIDAD

| Medición | Uds. | Largo | Ancho | Alto | Parcial |
|---|---|---|---|---|---|
| 2.1 PANTALÁN 3 MACIZO HORMIGÓN VÍAS | 1 | 1.5 | 0.9 | 1.2 | 1.62 |
| Total |  |  |  |  | 1.62 |

**U01EEZ120** m3 EXCAVACIÓN ZANJA TERRENO TRÁNSITO CON AGOTAMIENTO AGUA SIN TRANS
14.52 m3 × 6.36 = 92.35

| Medición | Uds. | Largo | Ancho | Alto | Parcial |
|---|---|---|---|---|---|
| 2.1 PANTALÁN 3 EXC. HUECO VÁLVULA | 1 | 1.5 | 1.5 | 1.2 | 2.70 |
| 2.1 PANTALÁN 3 EXC. ZANJA | 1 | 6.5 | 0.9 | 1.2 | 7.02 |
| 2.1 PANTALÁN 3 EXC. ACCESO | 1 | 2 | 2 | 1.2 | 4.80 |
| Subtotal |  |  |  |  | 14.52 |
| Total |  |  |  |  | 14.52 |

**U06TPA360** m CONDUCTO POLIETILENO PE100 PN16 DN=110 mm
12 m × 32.66 = 391.92

| Medición | Uds. | Largo | Parcial |
|---|---|---|---|
| 2.1 PANTALÁN 3 | 2 | 6 | 12.00 |
| Total |  |  | 12 |

**APV009** u VÁLVULA COMPUERTA CIERRE ELÁSTICO INSTALADA D=100 mm
1 u × 451.69 = 451.69

| Medición | Uds. | Parcial |
|---|---|---|
| 2.1 PANTALÁN 3 | 1 | 1.00 |
| Total |  | 1 |

**U07ZMP060** u POZO PREFABRICADO HM M-H D=100 cm h=2,50 m
1 u × 653.55 = 653.55

| Medición | Uds. | Parcial |
|---|---|---|
| 2.2 ESPIGÓN 4 | 1 | 1.00 |
| Total |  | 1 |

**APV016** u BRIDA UNIÓN UNIVERSAL FUND. INST. D=100 mm A TUBO FUND. 100 mm.
1 u × 153.76 = 153.76
Brida-unión universal de fundición nodular con unión embridada de 100 mm, conforme UNE-EN 545:2011, con revestimiento epoxi-atóxico >200 micras. Colocado en tubería de fundición de 100 mm de diámetro de abastecimiento de agua, incluso junta de goma plana y unión embridada con tornillería. Presión máxima de trabajo 16 atm., sin incluir dado de anclaje, completamente instalado.

| Código | Ud | Descripción | Rendimiento | Precio | Importe |
|---|---|---|---|---|---|
| O01OB170 | h | Oficial 1ª fontanero calefactor | 0.6 | 27.215484817432 | 16.33 |
| O01OB180 | h | Oficial 2ª fontanero calefactor | 0.6 | 24.790773225627 | 14.87 |
| P26UUG100 | u | Goma plana D=100 mm | 1 | 2.8596374378684 | 2.86 |
| P02CVW010 | kg | Lubricante tubos PVC junta elástica | 0.018 | 12.85205875118 | 0.23 |
| M008 | u | Unión universal fundición bridada D=100 mm a tubo FUND. 100 mm. (material) | 1 | 105.46951767043 | 105.47 |
| P01UT055 | u | Tornillo+tuerca acero galvanizada D=20 mm L=160 mm | 8 | 1.7505765304061 | 14.00 |
|  |  | Total |  |  | 153.76 |

| Medición | Uds. | Parcial |
|---|---|---|
| 2.1 PANTALÁN 3 TRANSICIÓN PE FUNDICIÓN | 1 | 1.00 |
| Total |  | 1 |

**APV013** m TUBO ACERO INOXIDABLE AISI-316 BRILLANTE 100x3mm
42 m × 240.13 = 10085.46
Tubería de acero INOX AISI-316 brillante de 100 mm de diámetro nominal, 3 mm de espesor y una presión nominal de 16 bar, conforme UNE-EN 10312:2003, suministrada en barras, soldada, i/p.p. de elementos de unión y medios auxiliares.

| Código | Ud | Descripción | Rendimiento | Precio | Importe |
|---|---|---|---|---|---|
| O01OB170 | h | Oficial 1ª fontanero calefactor | 1.2 | 27.215484817432 | 32.66 |
| O01OB180 | h | Oficial 2ª fontanero calefactor | 1.2 | 24.790773225627 | 29.75 |
| M05EN020 | h | Excavadora hidráulica neumáticos 84 CV | 0.1 | 51.538712758541 | 5.15 |
| O01OB800 | h | Oficial 1ª soldador | 1.2 | 25.649751771603 | 30.78 |
| O01OB810 | h | Ayudante soldador | 1.2 | 24.453705694928 | 29.34 |
| M003 | m | Tubo acero inxidable AISI-316 brillante 100x3mm inst. (material) | 1 | 112.45007749975 | 112.45 |
|  |  | Total |  |  | 240.13 |

| Medición | Uds. | Largo | Parcial |
|---|---|---|---|
| 3.1 PANTALÁN 3 | 7 | 6 | 42.00 |
| Total |  |  | 42 |

**APV017** m TALADRO FORJADO HORMIGÓN D=120-150 mm L<2 m
3.5 m × 424.18 = 1484.63
Taladro en estructura de hormigón, longitud máxima de 2 m, para un diámetro de taladro de 120-150 mm, realizado mediante máquina de perforación con barrena hueca con corona de widia, con refrigeración de corona con agua; válido para soportes en vertical o inclinados; incluyendo replanteo de taladro, implantación del equipo, preparación de la zona de trabajo y ejecución del taladro; incluida parte proporcional de transporte de maquinaria, desmontaje y limpieza del tajo y retirada de escombros a pie de carga. Medida la unidad ejecutada.

| Código | Ud | Descripción | Rendimiento | Precio | Importe |
|---|---|---|---|---|---|
| O01OA020 | h | Capataz | 2 | 26.486984025275 | 52.97 |
| O01OA070 | h | Peón ordinario | 4 | 22.920592087554 | 91.68 |
| MAT.001 | h | Equipo de taladro para D <150 mm (material) | 4 | 69.881710316274 | 279.53 |
|  |  | Total |  |  | 424.18 |

| Medición | Uds. | Largo | Parcial |
|---|---|---|---|
| 2.1 PANTALÁN 3 ESTRIBO | 1 | 0.5 | 0.50 |
| 2.1 PANTALÁN 3 MACIZO 1 | 1 | 1.5 | 1.50 |
| 2.1 PANTALÁN 3 MACIZO 2 | 1 | 1.5 | 1.50 |
| Subtotal |  |  | 3.50 |
| Total |  |  | 3.5 |

**U06AFC160** u CODO FUNDICIÓN EMBRIDADO 90º I/JUNTAS DN=100 mm
1 u × 236.53 = 236.53
Codo de fundición nodular a 90º embridado de 100 mm de diámetro con unión universal a tubo fundición 100 mm d., conforme UNE-EN 545:2011, con revestimiento epoxi-atóxico >200 micras. Colocado en tubería de fundición de abastecimiento de agua, incluso junta embridada y tornilleria, sin incluir dado de anclaje, completamente instalado.

| Código | Ud | Descripción | Rendimiento | Precio | Importe |
|---|---|---|---|---|---|
| O01OB170 | h | Oficial 1ª fontanero calefactor | 0.15 | 27.215484817432 | 4.08 |
| O01OB180 | h | Oficial 2ª fontanero calefactor | 0.15 | 24.790773225627 | 3.72 |
| P26PMC550 | u | Codo fundición dúctil unión brida p/FD-PVC 90º D=100 mm (material) | 1 | 91.932450711701 | 91.93 |
| M006 | m2 | Empaque intumescente R-120 (material) | 0.1 | 35.392090723428 | 3.54 |
| P26UUQ030 | u | Unión tubo-brida quick fundición dúctil D=100 mm (material) | 2 | 59.628333495324 | 119.26 |
| P01UT055 | u | Tornillo+tuerca acero galvanizada D=20 mm L=160 mm | 8 | 1.7505765304061 | 14.00 |
|  |  | Total |  |  | 236.53 |

Claves: COLOCADO, TORNILLERIA, TUBERIA, EPOXI, INSTALADO, JUNTA, FUNDICION, INCLUIR, ANCLAJE, EMBRIDADO, REVESTIMIENTO, ATOXICO, JUNTAS, CONFORME, DIAMETRO, MICRAS, NODULAR, ABASTECIMIENTO, EMBRIDADA

| Medición | Uds. | Parcial |
|---|---|---|
| 2.1 PANTALÁN 3 UNIÓN HIDRANTE TUBO FUNDICIÓN | 1 | 1.00 |
| Total |  | 1 |

**U06WH017** u HIDRANTE BAJO RASANTE 1 TOMAS CONEXIÓN 4"
1 u × 2029.65 = 2029.65

| Medición | Uds. | Parcial |
|---|---|---|
| 2.1 PANTALÁN 3 | 1 | 1.00 |
| Total |  | 1 |

**U06SR245** u ANCLAJE T CONDUCCIÓN AGUA D=200-225 mm
1 u × 363.54 = 363.54

| Medición | Uds. | Parcial |
|---|---|---|
| 2.1 PANTALÁN 3 | 1 | 1.00 |
| Total |  | 1 |

**U06SR325** u ANCLAJE VÁLVULA COMPUERTA D=100-110 mm
1 u × 137.63 = 137.63

| Medición | Uds. | Parcial |
|---|---|---|
| 2.1 PANTALÁN 3 | 1 | 1.00 |
| Total |  | 1 |

**U06SR140** u ANCLAJE CODO 90º CONDUCCIÓN AGUA D=60-225 mm
1 u × 490.33 = 490.33

| Medición | Uds. | Parcial |
|---|---|---|
| 2.1 PANTALÁN 3 | 1 | 1.00 |
| Total |  | 1 |

**APV018** PA MEDIOS AUXILIARES PARA TRABAJOS DESDE EMBARCACIÓN/PONTONA
1 PA × 4917.4020933493 = 4917.40
PA para el empleo de medios acuáticos auxiliares para la ejecución de los trabajos de colocación de tubo y perforaciones. Incluye alquiler de embarcación o pontona y personal cualificado necesario.

**U01RLZ010** m3 RELLENO EN ZANJAS CON MATERIAL DE LA EXCAVACIÓN
14.1 m3 × 4.86 = 68.53

| Medición | Uds. | Largo | Ancho | Alto | Parcial |
|---|---|---|---|---|---|
| 2.1 PANTALÁN 3 EXC. HUECO VÁLVULA | 1 | 1.5 | 1.5 | 0.9 | 2.03 |
| 2.1 PANTALÁN 3 EXC. ZANJA | 1 | 6.5 | 0.9 | 0.9 | 5.27 |
| 2.1 PANTALÁN 3 EXC. ACCESO | 1 | 2 | 2 | 1.7 | 6.80 |
| Subtotal |  |  |  |  | 14.10 |
| Total |  |  |  |  | 14.1 |

**E02W100** t SUMINISTRO ZAHORRA NATURAL ZN(50)/ZN(20) EN OBRA d<10 km
5.8 t × 9.77 = 56.67

| Medición | Uds. | Parcial |
|---|---|---|
| 2.1 PANTALÁN 3 | 5.8 | 5.80 |
| Total |  | 5.8 |

**E04SAM020** m2 SOLERA HORMIGÓN ARMADO HA-25/B/20/IIa #150x150x6 mm VERT. MANUAL
12.91 m2 × 22.03 = 284.41

| Medición | Uds. | Largo | Ancho | Parcial |
|---|---|---|---|---|
| 2.1 PANTALÁN 3 PAV. HUECO VÁLVULA | 1 | 1.5 | 1.5 | 2.25 |
| 2.1 PANTALÁN 3 PAV. ZANJA | 1 | 6.5 | 0.9 | 5.85 |
| 2.1 PANTALÁN 3 PAV. ACCESO | 1 | 2 | 2 | 4.00 |
| 2.1 PANTALÁN 3 PAV. HUECO HIDRANTE | 1 | 0.9 | 0.9 | 0.81 |
| Subtotal |  |  |  | 12.91 |
| Total |  |  |  | 12.91 |

**U03VCS085** t MEZCLA BITUMINOSA EN CALIENTE DRENANTE PA-11 PMB 45/80-65 DESGAS
0.73 t × 67.77 = 49.47
Mezcla bituminosa en caliente tipo PA-11 PMB 45/80-65 en capa de rodadura con una dotación de entre 75 y 90 kg de mezcla por metro cuadrado, con áridos con desgaste de los ángeles <20, fabricada y puesta en obra, en mezcla densa, extendido y compactación, incluso filler calizo de aportación. Árido con marcado CE y DdP (Declaración de prestaciones) según Reglamento (UE) 305/2011.

| Código | Ud | Descripción | Rendimiento | Precio |
|---|---|---|---|---|
| O01OA010 | h | Encargado (mano de obra) | 0.01 | 27.128499648219 |
| O01OA030 | h | Oficial primera | 0.01 | 26.965402455945 |
| O01OA070 | h | Peón ordinario | 0.03 | 22.920592087554 |
| M05PN010 | h | Pala cargadora neumáticos 85 CV - 1,2 m3 | 0.02 | 41.230970206833 |
| M03MC110 | h | Planta asfáltica caliente discontínua 160 t/h (maquinaria) | 0.02 | 429.9024525416 |
| M07CB020 | h | Camión basculante 4x4 de 14 t (maquinaria) | 0.02 | 45.188795406012 |
| M08EA100 | h | Extendedora asfáltica cadenas 2,5/6 m - 110 CV (maquinaria) | 0.02 | 121.63788599785 |
| M08RT050 | h | Rodillo compactador tándem 10 t (maquinaria) | 0.02 | 64.706092748117 |
| M08RV020 | h | Compactador asfálto neumático automatico 12/22 t (maquinaria) | 0.02 | 73.763423492392 |
| M08CA110 | h | Cisterna agua s/camión 10.000 l | 0.003 | 41.404940545258 |
| M07W030 | t | km transporte aglomerado (maquinaria) | 40 | 0.1630971922739 |
| P01AF301 | t | Árido machaqueo 0/3 mm D.A.<20 (material) | 0.183 | 12.460625489723 |
| P01AF300 | t | Árido machaqueo 0/6 mm D.A.<20 (material) | 0.366 | 12.721580997361 |
| P01AF310 | t | Árido machaqueo 6/12 mm D.A.<20 (material) | 0.366 | 11.982207059053 |
| P01PL021 | t | Betún modificado PMB 25/55-65 (material) | 0.043 | 591.00985906972 |
| P01PC010 | kg | Fuel-oil pesado 2,7 S tipo 1 (material) | 8 | 0.6306424767923 |
| P01AF800 | t | Filler calizo mezcla bituminosa caliente factoría (material) | 0.043 | 44.829981583009 |
| M07Z110 | u | Desplazamiento equipo 5000 tm M.B. (maquinaria) | 0.005 | 159.21547909774 |

Claves: COMPACTACION, APORTACION, ARIDO, DENSA, DESGASTE, REGLAMENTO, DECLARACION, METRO, PRESTACIONES, CUADRADO, MEZCLA, FILLER, MARCADO, PUESTA, EXTENDIDO, ARIDOS, CALIENTE, RODADURA, DOTACION, BITUMINOSA, ANGELES, CALIZO, DRENANTE

| Medición | Uds. | Parcial |
|---|---|---|
| 2.1 PANTALÁN 3 | 0.73 | 0.73 |
| Total |  | 0.73 |

**E04LA1bda** m3 LOSA CIMENTACIÓN HORM. ARM. HA-25/B/20/IIIbMR - 100 kg/m3 VERT. (27/03/2018)
1.62 m3 × 329.75 = 534.20
Losa de cimentación de hormigón armado HA-25/B/20/IIIbMR, elaborado en central, de resistencia característica a compresión de 25 MPa (N/mm2), de consistencia blanda, tamaño máximo del árido de 20 mm, en estructuras marinas, elaborado con cemento resistente al agua marina. Totalmente ejecutada; i/p.p. de armadura de acero corrugado B 500 S/SD conforme a UNE 36068:2011, con una cuantía de 100 kg/m3; despuntes; vertido por medios manuales, vibrado y colocado. Según normas EHE-08, CTE DB-SE y NTE-EHL. Componentes del hormigón y acero con marcado CE y DdP (Declaración de prestaciones) según Reglamento europeo (UE) 305/2011.

| Código | Ud | Descripción | Rendimiento | Precio | Importe |
|---|---|---|---|---|---|
| E04AB040 | kg | ACERO CORRUGADO ELABORADO / ARMADO B 500 S/SD | 100 | 2 | 200.00 |
| A03VM030 | m3 | VERTIDO HORMIGÓN MANUAL EN LOSAS (material; 27/03/2018) | 1 | 14.42 | 14.42 |
| P01HAV250 | m3 | Hormigón HA-25/B/20/IIIbMR central (material) | 1.08 | 106.78516835477 | 115.33 |
|  |  | Total |  |  | 329.75 |

Claves: CIMENTACION, HORMIGON, ARMADO, IIIBMR, ELABORADO, CENTRAL, RESISTENCIA, CARACTERISTICA, COMPRESION, CONSISTENCIA, BLANDA, TAMAÑO, MAXIMO, ARIDO, ESTRUCTURAS, MARINAS, CEMENTO, RESISTENTE, MARINA, TOTALMENTE, EJECUTADA, ARMADURA, ACERO, CORRUGADO, CONFORME, CUANTIA, DESPUNTES, VERTIDO, MEDIOS, MANUALES, VIBRADO, COLOCADO, NORMAS, COMPONENTES, MARCADO, DECLARACION, PRESTACIONES, REGLAMENTO, EUROPEO, MANUAL

| Medición | Uds. | Largo | Ancho | Alto | Parcial |
|---|---|---|---|---|---|
| 2.1 PANTALÁN 3 MACIZO HORMIGÓN VÍAS | 1 | 1.5 | 0.9 | 1.2 | 1.62 |
| Total |  |  |  |  | 1.62 |

#### 2.2 ESPIGÓN 4 (27/03/2018)
Importe: 16976.36

**APV012** u TE REDUCIDA ACERO INOXIDABLE AISI-316 BRILLANTE 200-100-200 mm
1 u × 670.5 = 670.50

| Medición | Uds. | Parcial |
|---|---|---|
| 2.2 ESPIGÓN 4 TE SOLDADA | 1 | 1.00 |
| Total |  | 1 |

**APV013** m TUBO ACERO INOXIDABLE AISI-316 BRILLANTE 100x3mm
1 m × 240.13 = 240.13

| Medición | Uds. | Largo | Parcial |
|---|---|---|---|
| 2.2 ESPIGÓN 4 PROLONGACIÓN AÉREA | 1 | 1 | 1.00 |
| Total |  |  | 1 |

**APV015** u VALONA ACERO INOXIDABLE AISI-316 BRILLANTE 100 mm
1 u × 44.75 = 44.75

| Medición | Uds. | Parcial |
|---|---|---|
| 2.2 ESPIGÓN 4 UNIÓN TUBO INOX-BRIDA LOCA | 1 | 1.00 |
| Total |  | 1 |

**APV014** u BRIDA LOCA ACERO INOXIDABLE AISI-316 BRILLANTE 100 mm.
1 u × 194.44 = 194.44

| Medición | Uds. | Parcial |
|---|---|---|
| 2.2 ESPIGÓN 4 UNIÓN INOX-CODO FUNDICIÓN | 1 | 1.00 |
| Total |  | 1 |

**U06AFC160** u CODO FUNDICIÓN EMBRIDADO 90º I/JUNTAS DN=100 mm
1 u × 236.53 = 236.53

| Medición | Uds. | Parcial |
|---|---|---|
| 2.2 ESPIGÓN 4 TRANSICIÓN INOX-PE | 1 | 1.00 |
| Total |  | 1 |

**APV007** u BRIDA UNIÓN UNIVERSAL FUND. INSTALADA D=100 mm A TUBO PE 110 mm.
2 u × 140.17 = 280.34

| Medición | Uds. | Parcial |
|---|---|---|
| 2.2 ESPIGÓN 4 UNIÓN HIDRANTE+TRANSICIÓN INOX-PE | 2 | 2.00 |
| Total |  | 2 |

**U01AF090** m CORTE PROFUNDO PAVIMENTO
133.8 m × 13.58 = 1817.00

| Medición | Uds. | Largo | Parcial |
|---|---|---|---|
| 2.2 ESPIGÓN 4 | 1 | 133.8 | 133.80 |
| Total |  |  | 133.8 |

**U01AF030** m2 DEMOLICIÓN Y LEVANTADO PAVIMENTO MBC e=10/20 cm SIN TRANSPORTE
53.1 m2 × 3.74 = 198.59

| Medición | Uds. | Largo | Ancho | Parcial |
|---|---|---|---|---|
| 2.2 ESPIGÓN 4 PAV. HUECO VÁLVULA | 1 | 1.5 | 1.5 | 2.25 |
| 2.2 ESPIGÓN 4 PAV. ZANJA | 1 | 56.5 | 0.9 | 50.85 |
| Subtotal |  |  |  | 53.10 |
| Total |  |  |  | 53.1 |

**U01AF080** m2 DEMOLICIÓN Y LEVANTADO PAVIMENTO HORMIGÓN ARMADO e=15/25 cm SIN
53.1 m2 × 7.64 = 405.68

| Medición | Uds. | Largo | Ancho | Parcial |
|---|---|---|---|---|
| 2.2 ESPIGÓN 4 PAV. HUECO VÁLVULA | 1 | 1.5 | 1.5 | 2.25 |
| 2.2 ESPIGÓN 4 PAV. ZANJA | 1 | 56.5 | 0.9 | 50.85 |
| Subtotal |  |  |  | 53.10 |
| Total |  |  |  | 53.1 |

**U01AC020** m3 DEMOLICIÓN CIMIENTACIÓN HORMIGÓN ARMADO A MÁQUINA SIN TRANSPORTE
7.02 m3 × 119.45 = 838.54

| Medición | Uds. | Largo | Ancho | Alto | Parcial |
|---|---|---|---|---|---|
| 2.2 ESPIGÓN 4 MACIZO HORMIGÓN VÍAS 1 | 1 | 2.5 | 0.9 | 1.2 | 2.70 |
| 2.2 ESPIGÓN 4 MACIZO HORMIGÓN VÍAS 2 | 1 | 4 | 0.9 | 1.2 | 4.32 |
| Subtotal |  |  |  |  | 7.02 |
| Total |  |  |  |  | 7.02 |

**U01EEZ120** m3 EXCAVACIÓN ZANJA TERRENO TRÁNSITO CON AGOTAMIENTO AGUA SIN TRANS
63.72 m3 × 6.36 = 405.26

| Medición | Uds. | Largo | Ancho | Alto | Parcial |
|---|---|---|---|---|---|
| 2.2 ESPIGÓN 4 EXC. HUECO VÁLVULA | 1 | 1.5 | 1.5 | 1.2 | 2.70 |
| 2.2 ESPIGÓN 4 EXC. ZANJA | 1 | 56.5 | 0.9 | 1.2 | 61.02 |
| Subtotal |  |  |  |  | 63.72 |
| Total |  |  |  |  | 63.72 |

**U06TPA360** m CONDUCTO POLIETILENO PE100 PN16 DN=110 mm
66 m × 32.66 = 2155.56

| Medición | Uds. | Largo | Parcial |
|---|---|---|---|
| 2.2 ESPIGÓN 4 | 11 | 6 | 66.00 |
| Total |  |  | 66 |

**U06APC420** u CODO ELECTROSOLDADO POLIETILENO ALTA DENSIDAD 90º DN=110 mm
2 u × 45.98 = 91.96

| Medición | Uds. | Parcial |
|---|---|---|
| 2.2 ESPIGÓN 4 | 2 | 2.00 |
| Total |  | 2 |

**APV009** u VÁLVULA COMPUERTA CIERRE ELÁSTICO INSTALADA D=100 mm
1 u × 451.69 = 451.69

| Medición | Uds. | Parcial |
|---|---|---|
| 2.2 ESPIGÓN 4 | 1 | 1.00 |
| Total |  | 1 |

**U06WH017** u HIDRANTE BAJO RASANTE 1 TOMAS CONEXIÓN 4"
1 u × 2029.65 = 2029.65

| Medición | Uds. | Parcial |
|---|---|---|
| 2.2 ESPIGÓN 4 | 1 | 1.00 |
| Total |  | 1 |

**U06SR245** u ANCLAJE T CONDUCCIÓN AGUA D=200-225 mm
1 u × 363.54 = 363.54

| Medición | Uds. | Parcial |
|---|---|---|
| 2.2 ESPIGÓN 4 | 1 | 1.00 |
| Total |  | 1 |

**U06SR325** u ANCLAJE VÁLVULA COMPUERTA D=100-110 mm
1 u × 137.63 = 137.63

| Medición | Uds. | Parcial |
|---|---|---|
| 2.2 ESPIGÓN 4 | 1 | 1.00 |
| Total |  | 1 |

**U06SR140** u ANCLAJE CODO 90º CONDUCCIÓN AGUA D=60-225 mm
3 u × 490.33 = 1470.99

| Medición | Uds. | Parcial |
|---|---|---|
| 2.2 ESPIGÓN 4 | 3 | 3.00 |
| Total |  | 3 |

**U07ZMP060** u POZO PREFABRICADO HM M-H D=100 cm h=2,50 m
1 u × 653.55 = 653.55

| Medición | Uds. | Parcial |
|---|---|---|
| 2.2 ESPIGÓN 4 | 1 | 1.00 |
| Total |  | 1 |

**U01RLZ010** m3 RELLENO EN ZANJAS CON MATERIAL DE LA EXCAVACIÓN
47.8 m3 × 4.86 = 232.31

| Medición | Uds. | Largo | Ancho | Alto | Parcial |
|---|---|---|---|---|---|
| 2.2 ESPIGÓN 4 EXC. HUECO VÁLVULA | 1 | 1.5 | 1.5 | 0.9 | 2.03 |
| 2.2 ESPIGÓN 4 EXC. ZANJA | 1 | 56.5 | 0.9 | 0.9 | 45.77 |
| Subtotal |  |  |  |  | 47.80 |
| Total |  |  |  |  | 47.8 |

**E02W100** t SUMINISTRO ZAHORRA NATURAL ZN(50)/ZN(20) EN OBRA d<10 km
25.5 t × 9.77 = 249.14

| Medición | Uds. | Parcial |
|---|---|---|
| 2.2 ESPIGÓN 4 | 25.5 | 25.50 |
| Total |  | 25.5 |

**E04SAM020** m2 SOLERA HORMIGÓN ARMADO HA-25/B/20/IIa #150x150x6 mm VERT. MANUAL
53.1 m2 × 22.03 = 1169.79

| Medición | Uds. | Largo | Ancho | Parcial |
|---|---|---|---|---|
| 2.2 ESPIGÓN 4 PAV. HUECO VÁLVULA | 1 | 1.5 | 1.5 | 2.25 |
| 2.2 ESPIGÓN 4 PAV. ZANJA | 1 | 56.5 | 0.9 | 50.85 |
| Subtotal |  |  |  | 53.10 |
| Total |  |  |  | 53.1 |

**U03VCS085** t MEZCLA BITUMINOSA EN CALIENTE DRENANTE PA-11 PMB 45/80-65 DESGAS
4.78 t × 67.77 = 323.94

| Medición | Uds. | Parcial |
|---|---|---|
| 2.2 ESPIGÓN 4 | 4.78 | 4.78 |
| Total |  | 4.78 |

**E04LA1bda** m3 LOSA CIMENTACIÓN HORM. ARM. HA-25/B/20/IIIbMR - 100 kg/m3 VERT.
7.02 m3 × 329.75 = 2314.85

| Medición | Uds. | Largo | Ancho | Alto | Parcial |
|---|---|---|---|---|---|
| 2.2 ESPIGÓN 4 MACIZO HORMIGÓN VÍAS 1 | 1 | 2.5 | 0.9 | 1.2 | 2.70 |
| 2.2 ESPIGÓN 4 MACIZO HORMIGÓN VÍAS 2 | 1 | 4 | 0.9 | 1.2 | 4.32 |
| Subtotal |  |  |  |  | 7.02 |
| Total |  |  |  |  | 7.02 |

#### 2.3 ESPIGÓN 3 (27/03/2018)
Importe: 20207.89

**APV012** u TE REDUCIDA ACERO INOXIDABLE AISI-316 BRILLANTE 200-100-200 mm
1 u × 670.5 = 670.50

| Medición | Uds. | Parcial |
|---|---|---|
| 2.3 ESPIGÓN 3 TE SOLDADA | 1 | 1.00 |
| Total |  | 1 |

**APV013** m TUBO ACERO INOXIDABLE AISI-316 BRILLANTE 100x3mm
1 m × 240.13 = 240.13

| Medición | Uds. | Largo | Parcial |
|---|---|---|---|
| 2.3 ESPIGÓN 3 PROLONGACIÓN AÉREA | 1 | 1 | 1.00 |
| Total |  |  | 1 |

**APV015** u VALONA ACERO INOXIDABLE AISI-316 BRILLANTE 100 mm
1 u × 44.75 = 44.75

| Medición | Uds. | Parcial |
|---|---|---|
| 2.3 ESPIGÓN 3 UNIÓN TUBO INOX-BRIDA LOCA | 1 | 1.00 |
| Total |  | 1 |

**APV014** u BRIDA LOCA ACERO INOXIDABLE AISI-316 BRILLANTE 100 mm.
1 u × 194.44 = 194.44

| Medición | Uds. | Parcial |
|---|---|---|
| 2.3 ESPIGÓN 3 UNIÓN INOX-CODO FUNDICIÓN | 1 | 1.00 |
| Total |  | 1 |

**U06AFC160** u CODO FUNDICIÓN EMBRIDADO 90º I/JUNTAS DN=100 mm
1 u × 236.53 = 236.53

| Medición | Uds. | Parcial |
|---|---|---|
| 2.3 ESPIGÓN 3 TRANSICIÓN INOX-PE | 1 | 1.00 |
| Total |  | 1 |

**APV007** u BRIDA UNIÓN UNIVERSAL FUND. INSTALADA D=100 mm A TUBO PE 110 mm.
2 u × 140.17 = 280.34

| Medición | Uds. | Parcial |
|---|---|---|
| 2.3 ESPIGÓN 3 UNIÓN HIDRANTE+TRANSICIÓN INOX-PE | 2 | 2.00 |
| Total |  | 2 |

**U01AF090** m CORTE PROFUNDO PAVIMENTO
216.2 m × 13.58 = 2936.00

| Medición | Uds. | Largo | Parcial |
|---|---|---|---|
| 2.3 ESPIGÓN 3 | 1 | 216.2 | 216.20 |
| Total |  |  | 216.2 |

**U01AF030** m2 DEMOLICIÓN Y LEVANTADO PAVIMENTO MBC e=10/20 cm SIN TRANSPORTE
94.77 m2 × 3.74 = 354.44

| Medición | Uds. | Largo | Ancho | Parcial |
|---|---|---|---|---|
| 2.3 ESPIGÓN 3 PAV. HUECO VÁLVULA | 1 | 1.5 | 1.5 | 2.25 |
| 2.3 ESPIGÓN 3 PAV. ZANJA | 1 | 102.8 | 0.9 | 92.52 |
| Subtotal |  |  |  | 94.77 |
| Total |  |  |  | 94.77 |

**U01AF080** m2 DEMOLICIÓN Y LEVANTADO PAVIMENTO HORMIGÓN ARMADO e=15/25 cm SIN
94.77 m2 × 7.64 = 724.04

| Medición | Uds. | Largo | Ancho | Parcial |
|---|---|---|---|---|
| 2.3 ESPIGÓN 3 PAV. HUECO VÁLVULA | 1 | 1.5 | 1.5 | 2.25 |
| 2.3 ESPIGÓN 3 PAV. ZANJA | 1 | 102.8 | 0.9 | 92.52 |
| Subtotal |  |  |  | 94.77 |
| Total |  |  |  | 94.77 |

**U01AC020** m3 DEMOLICIÓN CIMIENTACIÓN HORMIGÓN ARMADO A MÁQUINA SIN TRANSPORTE
3.46 m3 × 119.45 = 413.30

| Medición | Uds. | Largo | Ancho | Alto | Parcial |
|---|---|---|---|---|---|
| 2.3 ESPIGÓN 3 MACIZO HORMIGÓN VÍAS 1 | 1 | 2.5 | 0.9 | 1.2 | 2.70 |
| 2.3 ESPIGÓN 3 MACIZO HORMIGÓN VÍAS 2 | 1 | 0.7 | 0.9 | 1.2 | 0.76 |
| Subtotal |  |  |  |  | 3.46 |
| Total |  |  |  |  | 3.46 |

**U01EEZ120** m3 EXCAVACIÓN ZANJA TERRENO TRÁNSITO CON AGOTAMIENTO AGUA SIN TRANS
113.72 m3 × 6.36 = 723.26

| Medición | Uds. | Largo | Ancho | Alto | Parcial |
|---|---|---|---|---|---|
| 2.3 ESPIGÓN 3 EXC. HUECO VÁLVULA | 1 | 1.5 | 1.5 | 1.2 | 2.70 |
| 2.3 ESPIGÓN 3 EXC. ZANJA | 1 | 102.8 | 0.9 | 1.2 | 111.02 |
| Subtotal |  |  |  |  | 113.72 |
| Total |  |  |  |  | 113.72 |

**U06TPA360** m CONDUCTO POLIETILENO PE100 PN16 DN=110 mm
108 m × 32.66 = 3527.28

| Medición | Uds. | Largo | Parcial |
|---|---|---|---|
| 2.3 ESPIGÓN 3 | 18 | 6 | 108.00 |
| Total |  |  | 108 |

**U06APC420** u CODO ELECTROSOLDADO POLIETILENO ALTA DENSIDAD 90º DN=110 mm
2 u × 45.98 = 91.96

| Medición | Uds. | Parcial |
|---|---|---|
| 2.3 ESPIGÓN 3 | 2 | 2.00 |
| Total |  | 2 |

**APV009** u VÁLVULA COMPUERTA CIERRE ELÁSTICO INSTALADA D=100 mm
1 u × 451.69 = 451.69

| Medición | Uds. | Parcial |
|---|---|---|
| 2.3 ESPIGÓN 3 | 1 | 1.00 |
| Total |  | 1 |

**U06WH017** u HIDRANTE BAJO RASANTE 1 TOMAS CONEXIÓN 4"
1 u × 2029.65 = 2029.65

| Medición | Uds. | Parcial |
|---|---|---|
| 2.3 ESPIGÓN 3 | 1 | 1.00 |
| Total |  | 1 |

**U06SR245** u ANCLAJE T CONDUCCIÓN AGUA D=200-225 mm
1 u × 363.54 = 363.54

| Medición | Uds. | Parcial |
|---|---|---|
| 2.3 ESPIGÓN 3 | 1 | 1.00 |
| Total |  | 1 |

**U06SR325** u ANCLAJE VÁLVULA COMPUERTA D=100-110 mm
1 u × 137.63 = 137.63

| Medición | Uds. | Parcial |
|---|---|---|
| 2.3 ESPIGÓN 3 | 1 | 1.00 |
| Total |  | 1 |

**U06SR140** u ANCLAJE CODO 90º CONDUCCIÓN AGUA D=60-225 mm
3 u × 490.33 = 1470.99

| Medición | Uds. | Parcial |
|---|---|---|
| 2.3 ESPIGÓN 3 | 3 | 3.00 |
| Total |  | 3 |

**U07ZMP060** u POZO PREFABRICADO HM M-H D=100 cm h=2,50 m
1 u × 653.55 = 653.55

| Medición | Uds. | Parcial |
|---|---|---|
| 2.3 ESPIGÓN 3 | 1 | 1.00 |
| Total |  | 1 |

**U01RLZ010** m3 RELLENO EN ZANJAS CON MATERIAL DE LA EXCAVACIÓN
85.3 m3 × 4.86 = 414.56

| Medición | Uds. | Largo | Ancho | Alto | Parcial |
|---|---|---|---|---|---|
| 2.3 ESPIGÓN 3 EXC. HUECO VÁLVULA | 1 | 1.5 | 1.5 | 0.9 | 2.03 |
| 2.2 ESPIGÓN 4 EXC. ZANJA | 1 | 102.8 | 0.9 | 0.9 | 83.27 |
| Subtotal |  |  |  |  | 85.30 |
| Total |  |  |  |  | 85.3 |

**E02W100** t SUMINISTRO ZAHORRA NATURAL ZN(50)/ZN(20) EN OBRA d<10 km
45.5 t × 9.77 = 444.54

| Medición | Uds. | Parcial |
|---|---|---|
| 2.3 ESPIGÓN 3 | 45.5 | 45.50 |
| Total |  | 45.5 |

**E04SAM020** m2 SOLERA HORMIGÓN ARMADO HA-25/B/20/IIa #150x150x6 mm VERT. MANUAL
94.77 m2 × 22.03 = 2087.78

| Medición | Uds. | Largo | Ancho | Parcial |
|---|---|---|---|---|
| 2.3 ESPIGÓN 3 PAV. HUECO VÁLVULA | 1 | 1.5 | 1.5 | 2.25 |
| 2.3 ESPIGÓN 3 PAV. ZANJA | 1 | 102.8 | 0.9 | 92.52 |
| Subtotal |  |  |  | 94.77 |
| Total |  |  |  | 94.77 |

**U03VCS085** t MEZCLA BITUMINOSA EN CALIENTE DRENANTE PA-11 PMB 45/80-65 DESGAS
8.5 t × 67.77 = 576.05

| Medición | Uds. | Parcial |
|---|---|---|
| 2.3 ESPIGÓN 3 | 8.5 | 8.50 |
| Total |  | 8.5 |

**E04LA1bda** m3 LOSA CIMENTACIÓN HORM. ARM. HA-25/B/20/IIIbMR - 100 kg/m3 VERT.
3.46 m3 × 329.75 = 1140.94

| Medición | Uds. | Largo | Ancho | Alto | Parcial |
|---|---|---|---|---|---|
| 2.3 ESPIGÓN 3 MACIZO HORMIGÓN VÍAS 1 | 1 | 2.5 | 0.9 | 1.2 | 2.70 |
| 2.3 ESPIGÓN 3 MACIZO HORMIGÓN VÍAS 2 | 1 | 0.7 | 0.9 | 1.2 | 0.76 |
| Subtotal |  |  |  |  | 3.46 |
| Total |  |  |  |  | 3.46 |

### 01.03 BOUZAS (27/03/2018)
Importe: 115231.82
Dotación de hidrantes para protección contra incendios en entorno rampa 2 de la terminal de transbordadores y, dársenas 1 y 2 de Bouzas.
Dotación de 3 bocas de riego para suministro a buques en espigón dársena 1 de Bouzas.
Canalización eléctrica en previsión de nuevos MAC (no incluidos) y maniobra electroválvulas (no incluida) para suministro a buques en espigón dársena 1 y 2 de Bouzas.
Válvula de sectorización de red en vial hacia Marina Davila en Muelle de Reparaciones.

#### 01.03.01 DÁRSENA 1 (27/03/2018)
Importe: 61269.38

##### 01.03.01.01 EXCAVACIONES
Importe: 10470.85

**U01AF090** m CORTE PROFUNDO PAVIMENTO
450 m × 13.58 = 6111.00

| Medición | Uds. | Largo | Parcial |
|---|---|---|---|
| 3.1 DÁRSENA 1 | 1 | 450 | 450.00 |
| Total |  |  | 450 |

**U01AF030** m2 DEMOLICIÓN Y LEVANTADO PAVIMENTO MBC e=10/20 cm SIN TRANSPORTE
228.25 m2 × 3.74 = 853.66

| Medición | Uds. | Largo | Ancho | Parcial |
|---|---|---|---|---|
| 3.1 DÁRSENA 1 PAV. ACCESO A RED | 1 | 2 | 2 | 4.00 |
| 3.1 DÁRSENA 1 PAV. HUECO VÁLVULA | 1 | 1.5 | 1.5 | 2.25 |
| 3.1 DÁRSENA 1 PAV. ZANJA | 1 | 222 | 1 | 222.00 |
| Subtotal |  |  |  | 228.25 |
| Total |  |  |  | 228.25 |

**U01AF080** m2 DEMOLICIÓN Y LEVANTADO PAVIMENTO HORMIGÓN ARMADO e=15/25 cm SIN
228.25 m2 × 7.64 = 1743.83

| Medición | Uds. | Largo | Ancho | Parcial |
|---|---|---|---|---|
| 3.1 DÁRSENA 1 PAV. ACCESO A RED | 1 | 2 | 2 | 4.00 |
| 3.1 DÁRSENA 1 PAV. HUECO VÁLVULA | 1 | 1.5 | 1.5 | 2.25 |
| 3.1 DÁRSENA 1 PAV. ZANJA | 1 | 222 | 1 | 222.00 |
| Subtotal |  |  |  | 228.25 |
| Total |  |  |  | 228.25 |

**U01EEZ120** m3 EXCAVACIÓN ZANJA TERRENO TRÁNSITO CON AGOTAMIENTO AGUA SIN TRANS
277.1 m3 × 6.36 = 1762.36

| Medición | Uds. | Largo | Ancho | Alto | Parcial |
|---|---|---|---|---|---|
| 3.1 DÁRSENA 1 EXC. ACCESO A RED | 1 | 2 | 2 | 2 | 8.00 |
| 3.1 DÁRSENA 1 EXC. HUECO VÁLVULA | 1 | 1.5 | 1.5 | 1.2 | 2.70 |
| 3.1 DÁRSENA 1 EXC. ZANJA | 1 | 222 | 1 | 1.2 | 266.40 |
| Subtotal |  |  |  |  | 277.10 |
| Total |  |  |  |  | 277.1 |

##### 01.03.01.02 RED DE AGUA NO SANITARIA Y PCI
Importe: 12061.03

**APV008** u TE REDUCIDA FUNDICIÓN JUNTA EMBRIDADA INSTALADA 200/100/200 mm
1 u × 797.07 = 797.07

**U06TPA360** m CONDUCTO POLIETILENO PE100 PN16 DN=110 mm
180 m × 32.66 = 5878.80

| Medición | Uds. | Largo | Parcial |
|---|---|---|---|
|  | 30 | 6 | 180.00 |
| Total |  |  | 180 |

**U06APC420** u CODO ELECTROSOLDADO POLIETILENO ALTA DENSIDAD 90º DN=110 mm
3 u × 45.98 = 137.94

**APV009** u VÁLVULA COMPUERTA CIERRE ELÁSTICO INSTALADA D=100 mm
1 u × 451.69 = 451.69

**APV007** u BRIDA UNIÓN UNIVERSAL FUND. INSTALADA D=100 mm A TUBO PE 110 mm.
1 u × 140.17 = 140.17

| Medición | Uds. | Parcial |
|---|---|---|
| UNIÓN HIDRANTE | 1 | 1.00 |
| Total |  | 1 |

**U06WH017** u HIDRANTE BAJO RASANTE 1 TOMAS CONEXIÓN 4"
1 u × 2029.65 = 2029.65

**U06SR245** u ANCLAJE T CONDUCCIÓN AGUA D=200-225 mm
1 u × 363.54 = 363.54

**U06SR325** u ANCLAJE VÁLVULA COMPUERTA D=100-110 mm
1 u × 137.63 = 137.63

**U06SR140** u ANCLAJE CODO 90º CONDUCCIÓN AGUA D=60-225 mm
3 u × 490.33 = 1470.99

**U07ZMP060** u POZO PREFABRICADO HM M-H D=100 cm h=2,50 m
1 u × 653.55 = 653.55

##### 01.03.01.03 RED DE AGUA SANITARIA
Importe: 25875.37

**U06TUE020** m CONDUCTO FUNDICIÓN DÚCTIL JUNTA ELÁSTICA DN=80 mm
213 m × 53.17 = 11325.21
Tubería de fundición dúctil de DN 80 mm de diámetro interior, según UNE-EN 545:2011, con revestimiento exterior de aleación de Zinc (200g/m2) y revestimiento interior de cemento según UNE-EN 197-1, para una presión nominal máxima de 102 bar colocada en zanja sobre cama de arena, relleno lateral y superior hasta 10 cm por encima de la generatriz con la misma arena, i/p.p. de junta automática flexible EPDM colocada y medios auxiliares, sin incluir excavación y posterior relleno de la zanja, colocada s/NTE-IFA-11.

| Código | Ud | Descripción | Rendimiento | Precio | Importe |
|---|---|---|---|---|---|
| O01OA070 | h | Peón ordinario | 0.15 | 22.920592087554 | 3.438 |
| O01OA030 | h | Oficial primera | 0.15 | 26.965402455945 | 4.045 |
| O01OB170 | h | Oficial 1ª fontanero calefactor | 0.09 | 27.215484817432 | 2.449 |
| M05EN020 | h | Excavadora hidráulica neumáticos 84 CV | 0.04 | 51.538712758541 | 2.062 |
| M07CG010 | h | Camión con grúa 6 t | 0.011 | 55.49653795772 | 0.610 |
| P26TUE015 | m | Tubería fundición dúctil junta elástica i/junta DN=80 mm (material) | 1 | 38.741019738118 | 38.741 |
| P01AA020 | m3 | Arena de río 0/6 mm | 0.081 | 22.344315341519 | 1.810 |
| P02CVW010 | kg | Lubricante tubos PVC junta elástica | 0.001 | 12.85205875118 | 0.013 |
|  |  | Total |  |  | 53.17 |

Claves: CEMENTO, INTERIOR, TUBERIA, SUPERIOR, FLEXIBLE, ZANJA, JUNTA, NOMINAL, FUNDICION, INCLUIR, REVESTIMIENTO, RELLENO, ENCIMA, LATERAL, CONDUCTO, DUCTIL, AUTOMATICA, DIAMETRO, ELASTICA, POSTERIOR, MAXIMA, MISMA, COLOCADA, EXTERIOR, MEDIOS, PRESION, ARENA, ALEACION, GENERATRIZ, EXCAVACION

| Medición | Uds. | Largo | Parcial |
|---|---|---|---|
| PRINCIPAL | 1 | 204 | 204.00 |
| RAMALES A HIDRANTES | 3 | 3 | 9.00 |
| Subtotal |  |  | 213.00 |
| Total |  |  | 213 |

**U06AFT020** u TE IGUAL FUNDICIÓN JUNTA EMBRIDADA DN= 80 mm
4 u × 335.82 = 1343.28
Te igual de fundición nodular con todas las uniones embridadas de 80 mm, conforme UNE-EN 545:2011, con revestimiento epoxi-atóxico >200 micras. Colocado en tubería de fundición de abastecimiento de agua, incluso junta de goma plana y unión embridada con tornillería. Presión máxima de trabajo 16 atm., incluso dado y accesorios de anclaje, completamente instalado.

| Código | Ud | Descripción | Rendimiento | Precio | Importe |
|---|---|---|---|---|---|
| O01OB170 | h | Oficial 1ª fontanero calefactor | 0.8 | 27.215484817432 | 21.77 |
| O01OB180 | h | Oficial 2ª fontanero calefactor | 0.8 | 24.790773225627 | 19.83 |
| P26PMT360 | u | Te igual fundición dúctil junta embridada p/FD-PVC D=80 mm (material) | 1 | 103.74068743233 | 103.74 |
| P26UUQ020 | u | Unión tubo-brida quick fundición dúctil D=80 mm (material) | 3 | 50.571002751049 | 151.71 |
| P26UUG080 | u | Goma plana D=80 mm (material) | 3 | 2.4247115918048 | 7.27 |
| P01UT055 | u | Tornillo+tuerca acero galvanizada D=20 mm L=160 mm | 18 | 1.7505765304061 | 31.51 |
|  |  | Total |  |  | 335.82 |

Claves: COLOCADO, TORNILLERIA, TUBERIA, EPOXI, EMBRIDADAS, UNION, INSTALADO, JUNTA, FUNDICION, TRABAJO, INCLUIR, ANCLAJE, PLANA, REVESTIMIENTO, ATOXICO, UNIONES, CONFORME, MICRAS, NODULAR, IGUAL, ABASTECIMIENTO, MAXIMA, PRESION, EMBRIDADA, TODAS

| Medición | Uds. | Parcial |
|---|---|---|
| RAMALES A BOCAS DE RIEGO | 3 | 3.00 |
| UNIÓN RED DÁRSENA 2 | 1 | 1.00 |
| Subtotal |  | 4.00 |
| Total |  | 4 |

**U06AFC020** u CODO FUNDICIÓN 90º JUNTA ENCHUFE DN=80 mm
5 u × 112.47 = 562.35
Codo de fundición nodular a 90º con dos enchufes de 80 mm de diámetro, conforme UNE-EN 545:2011, con revestimiento epoxi-atóxico >200 micras. Colocado en tubería de fundición de abastecimiento de agua, incluso junta mecánica. Presión máxima de trabajo 16 Atm., incluso dado y accesorio de anclaje, completamente instalado.

| Código | Ud | Descripción | Rendimiento | Precio | Importe |
|---|---|---|---|---|---|
| O01OB170 | h | Oficial 1ª fontanero calefactor | 0.1 | 27.215484817432 | 2.72 |
| O01OB180 | h | Oficial 2ª fontanero calefactor | 0.1 | 24.790773225627 | 2.48 |
| P26PMC020 | u | Codo fundición dúctil unión enchufe 90º D=80 mm (material) | 1 | 107.2744599316 | 107.27 |
|  |  | Total |  |  | 112.47 |

Claves: COLOCADO, TUBERIA, EPOXI, MECANICA, INSTALADO, JUNTA, FUNDICION, TRABAJO, INCLUIR, ANCLAJE, ENCHUFES, REVESTIMIENTO, ATOXICO, CONFORME, DIAMETRO, MICRAS, NODULAR, ABASTECIMIENTO, MAXIMA, PRESION, ENCHUFE

| Medición | Uds. | Parcial |
|---|---|---|
| PRINCIPAL | 3 | 3.00 |
| RAMALES A BOCAS DE RIEGO | 2 | 2.00 |
| Subtotal |  | 5.00 |
| Total |  | 5 |

**U06VVC120** u VÁLVULA COMPUERTA CIERRE ELÁSTICO D=80 mm
5 u × 358.91 = 1794.55
Válvula de compuerta de fundición dúctil de 80 mm de diámetro interior, conforme UNE-EN 1171:2016, con cierre elástico mediante compuerta revestida con EPDM y eje de giro de acero inoxidable, con recubrimiento epoxi del cuerpo de la válvula >250 micras, para una presión nominal máxima de 16 bar, colocada en tubería de abastecimiento de agua, mediante bridas de unión incluso y accesorios, incluso dados y accesorios de anclaje, completamente instalada.

| Código | Ud | Descripción | Rendimiento | Precio |
|---|---|---|---|---|
| O01OB170 | h | Oficial 1ª fontanero calefactor | 0.5 | 27.215484817432 |
| O01OB180 | h | Oficial 2ª fontanero calefactor | 0.5 | 24.790773225627 |
| P26VC023 | u | Válvula compuerta cierre elástico DN80 mm PN10-16 (material) | 1 | 162.89060249698 |
| P26UUB040 | u | Unión brida-enchufe fundición dúctil D=80 mm (material) | 1 | 80.232945452589 |
| P26UUL210 | u | Unión brida-liso fundición dúctil D=80 mm (material) | 1 | 56.942666395881 |
| P26UUG080 | u | Goma plana D=80 mm | 2 | 2.4247115918048 |
| P01UT055 | u | Tornillo+tuerca acero galvanizada D=20 mm L=160 mm | 16 | 1.7505765304061 |

Claves: INSTALADA, INOXIDABLE, INTERIOR, TUBERIA, EPOXI, ACERO, UNION, CUERPO, NOMINAL, FUNDICION, INCLUIR, ANCLAJE, COMPUERTA, RECUBRIMIENTO, DUCTIL, CONFORME, DIAMETRO, MICRAS, ACCESORIOS, BRIDAS, ABASTECIMIENTO, MAXIMA, COLOCADA, ELASTICO, CIERRE, PRESION, VALVULA, REVESTIDA

| Medición | Uds. | Parcial |
|---|---|---|
| UNIÓN RED DÁRSENA 2 | 1 | 1.00 |
| BOCAS DE RIEGO | 3 | 3.00 |
| UNIÓN RED DÁRSENA 1 | 1 | 1.00 |
| Subtotal |  | 5.00 |
| Total |  | 5 |

**APV003** u BRIDA UNIÓN UNIVERSAL FUND. INSTALADA D=80 mm A TUBO FUND. D=80 mm.
1 u × 143.03 = 143.03
Brida-unión universal de fundición nodular con unión embridada de 80 mm, conforme UNE-EN 545:2011, con revestimiento epoxi-atóxico >200 micras. Colocado en tubería de fundición de 80 mm de diámetro de abastecimiento de agua, incluso junta de goma plana y unión embridada con tornillería. Presión máxima de trabajo 16 atm., incluso dados y accesorios de anclaje, completamente instalado.

| Código | Ud | Descripción | Rendimiento | Precio | Importe |
|---|---|---|---|---|---|
| O01OB170 | h | Oficial 1ª fontanero calefactor | 0.6 | 27.215484817432 | 16.33 |
| O01OB180 | h | Oficial 2ª fontanero calefactor | 0.6 | 24.790773225627 | 14.87 |
| P26UUB050b | u | Unión universal fundición (material) | 1 | 91.878084980943 | 91.88 |
| P26UUG100b | u | Goma plana D=80 mm (material) | 2 | 2.8596374378684 | 5.72 |
| P02CVW010 | kg | Lubricante tubos PVC junta elástica | 0.018 | 12.85205875118 | 0.23 |
| P01UT055 | u | Tornillo+tuerca acero galvanizada D=20 mm L=160 mm | 8 | 1.7505765304061 | 14.00 |
|  |  | Total |  |  | 143.03 |

| Medición | Uds. | Parcial |
|---|---|---|
| UNIÓN RED DÁRSENA 1 | 1 | 1.00 |
| Total |  | 1 |

**APV004** u CARRETE TELESCÓPICO DE DESMONTAJE D=80 mm
3 u × 333.23 = 999.69
Carrete de desmontaje de fundición nodular con unión embridada de 80 mm, conforme UNE-EN 545:2011, con revestimiento epoxi-atóxico >200 micras. Colocado en tubería de fundición de 80 mm de diámetro de abastecimiento de agua, incluso junta de goma plana y unión embridada con tornillería. Presión máxima de trabajo 16 atm., incluso dados y accesorios de anclaje, completamente instalado.

| Código | Ud | Descripción | Rendimiento | Precio | Importe |
|---|---|---|---|---|---|
| O01OB170 | h | Oficial 1ª fontanero calefactor | 0.6 | 27.215484817432 | 16.33 |
| O01OB180 | h | Oficial 2ª fontanero calefactor | 0.6 | 24.790773225627 | 14.87 |
| P26UUB050c | u | Carrete de desmontaje (material) | 1 | 181.16836117781 | 181.17 |
| P26UUG100b | u | Goma plana D=80 mm | 2 | 2.8596374378684 | 5.72 |
| P26UUQ020 | u | Unión tubo-brida quick fundición dúctil D=80 mm | 2 | 50.571002751049 | 101.14 |
| P01UT055 | u | Tornillo+tuerca acero galvanizada D=20 mm L=160 mm | 8 | 1.7505765304061 | 14.00 |
|  |  | Total |  |  | 333.23 |

| Medición | Uds. | Parcial |
|---|---|---|
| EN RAMAL A BOCA DE RIEGO | 3 | 3.00 |
| Total |  | 3 |

**U06SA025** u ARQUETA VÁLVULA Y VENT. D=60-250 mm
5 u × 906.38 = 4531.90
Arqueta para alojamiento de válvulas en conducciones de agua, de diámetros comprendidos entre 60 y 250 mm, de 110x110x150 cm interior, construida con fábrica de ladrillo macizo tosco de 1 pie de espesor, recibido con mortero de cemento, colocado sobre solera de hormigón en masa HM/20/P/20/I de 10 cm de espesor, enfoscada y bruñida por el interior con mortero de cemento, losa de hormigón 20 cm y tapa de fundición, terminada y con p.p. de medios auxiliares, sin incluir la excavación, ni el relleno perimetral posterior.

| Código | Ud | Descripción | Rendimiento | Precio |
|---|---|---|---|---|
| O01OA030 | h | Oficial primera | 10.4 | 26.965402455945 |
| O01OA070 | h | Peón ordinario | 10.4 | 22.920592087554 |
| E04FZ020 | m2 | ENCOFRADO MADERA ZAPATAS, VIGAS RIOS. Y ENCEPADOS | 1.21 | 27.39 |
| P01LT040 | mu | Ladrillo perforado tosco 24x11,5x7 cm (material) | 0.891 | 79.754527021919 |
| P01MC010 | m3 | Mortero cemento gris CEM-II/B-M 32,5 M-15 (material) | 0.181 | 95.955514787789 |
| P01MC040 | m3 | Mortero cemento gris CEM-II/B-M 32,5 M-5 (material) | 0.178 | 82.788134798213 |
| P01HMV220 | m3 | Hormigón HM-20/P/20/I central | 0.768 | 83.995054021039 |
| P26QA115b | u | Registro fundición calzada tráfico medio D400 (material) | 1 | 186.70279256897 |

Claves: COLOCADO, CEMENTO, TERMINADA, INTERIOR, VALVULAS, BRUÑIDA, FUNDICION, INCLUIR, LADRILLO, CONSTRUIDA, COMPRENDIDOS, ARQUETA, RELLENO, MACIZO, RECIBIDO, TOSCO, CONDUCCIONES, DIAMETROS, ENFOSCADA, HORMIGON, ESPESOR, POSTERIOR, MORTERO, MEDIOS, PERIMETRAL, ALOJAMIENTO, SOLERA, FABRICA, EXCAVACION, VALVULA

| Medición | Uds. | Parcial |
|---|---|---|
| BOCAS DE RIEGO | 3 | 3.00 |
| VÁLVULA | 2 | 2.00 |
| Subtotal |  | 5.00 |
| Total |  | 5 |

**APV005** u ELECTROVÁLVULA FUNDICIÓN BRIDADA D= 80 24VAC
3 u × 967.49 = 2902.47
Electroválvula con unión embridada de 80 mm, conforme UNE-EN 545:2011, con revestimiento epoxi-atóxico >200 micras. Colocado en tubería de fundición de 80 mm de diámetro de abastecimiento de agua, incluso junta de goma plana y unión embridada con tornillería. Presión máxima de trabajo 16 atm., incluso dados y accesorios de anclaje, completamente instalado.

| Código | Ud | Descripción | Rendimiento | Precio |
|---|---|---|---|---|
| O01OB170 | h | Oficial 1ª fontanero calefactor | 0.6 | 27.215484817432 |
| O01OB180 | h | Oficial 2ª fontanero calefactor | 0.6 | 24.790773225627 |
| P26UUB050d | u | Electroválvula (material) | 1 | 802.30770823359 |
| P01UT055 | u | Tornillo+tuerca acero galvanizada D=20 mm L=160 mm | 16 | 1.7505765304061 |
| P26UUG080 | u | Goma plana D=80 mm | 2 | 2.4247115918048 |
| P26UUQ020 | u | Unión tubo-brida quick fundición dúctil D=80 mm | 2 | 50.571002751049 |

| Medición | Uds. | Parcial |
|---|---|---|
| BOCA DE RIEGO | 3 | 3.00 |
| Total |  | 3 |

**APV006** u BOCA DE RIEGO FUNDICIÓN DN80 ROSCA "PUERTO DE VIGO" IURA O SIMILAR
3 u × 757.63 = 2272.89
Carrete de desmontaje de fundición nodular con unión embridada de 80 mm, conforme UNE-EN 545:2011, con revestimiento epoxi-atóxico >200 micras. Colocado en tubería de fundición de 80 mm de diámetro de abastecimiento de agua, incluso junta de goma plana y unión embridada con tornillería. Presión máxima de trabajo 16 atm., incluso dados y accesorios de anclaje, completamente instalado.

| Código | Ud | Descripción | Rendimiento | Precio | Importe |
|---|---|---|---|---|---|
| O01OB170 | h | Oficial 1ª fontanero calefactor | 0.6 | 27.215484817432 | 16.33 |
| O01OB180 | h | Oficial 2ª fontanero calefactor | 0.6 | 24.790773225627 | 14.87 |
| P26UUB050e | u | Boca de riego (material) | 1 | 666.43687392331 | 666.44 |
| P01UT055 | u | Tornillo+tuerca acero galvanizada D=20 mm L=160 mm | 4 | 1.7505765304061 | 7.00 |
| P26UUG080 | u | Goma plana D=80 mm | 1 | 2.4247115918048 | 2.42 |
| P26UUQ020 | u | Unión tubo-brida quick fundición dúctil D=80 mm | 1 | 50.571002751049 | 50.57 |
|  |  | Total |  |  | 757.63 |

| Medición | Uds. | Parcial |
|---|---|---|
| DÁRSENA 2 | 2 | 2.00 |
| CABEZA ESPIGÓN | 1 | 1.00 |
| Subtotal |  | 3.00 |
| Total |  | 3 |

##### 01.03.01.04 CANALIZACION ELÉCTRICA (PREVISIÓN MAC Y CONTROL ELECTROVÁLVULAS)
Importe: 5111.6

**APV001** u ARQUETA PREFABRICADA REGISTRO 68x68x80 cm
4 u × 275.24 = 1100.96
Arqueta para canalización eléctrica fabricada hormigón en masa, de medidas interiores 68x68x80 cm. con tapa y marco de fundición incluidos, colocada sobre cama de arena de río de 10 cm de espesor y p.p. de medios auxiliares, sin incluir la excavación ni el relleno perimetral exterior.

| Código | Ud | Descripción | Rendimiento | Precio | Importe |
|---|---|---|---|---|---|
| O01OA030 | h | Oficial primera | 0.4 | 26.965402455945 | 10.79 |
| O01OA070 | h | Peón ordinario | 0.4 | 22.920592087554 | 9.17 |
| P01AA020 | m3 | Arena de río 0/6 mm | 0.08 | 22.344315341519 | 1.79 |
| P15AA200 | u | Arqueta 68x68x80 cm (material) | 1 | 148.88599025373 | 148.89 |
| P15AA120b | u | Tapa fundición D400 (material) | 1 | 104.5996659783 | 104.60 |
|  |  | Total |  |  | 275.24 |

Claves: MARCO, POLIPROPILENO, PREFABRICADA, FUNDICION, INCLUIR, MEDIDAS, ARQUETA, RELLENO, INCLUIDOS, ELECTRICA, CANALIZACION, FONDO, REGISTRO, ESPESOR, COLOCADA, EXTERIOR, MEDIOS, PERIMETRAL, INTERIORES, REFORZADO, ARENA, EXCAVACION

**APV002** m CANALIZACIÓN ELÉCTRICA PE 2x90+1x40 mm
204 m × 19.66 = 4010.64
Canalización telefónica en zanja bajo acera, de 0,45x1,00 m para 2x90 + 1x40 mm, conductos de PVC, embebidos en prisma de hormigón HM-20 de central de 8 cm de recubrimiento superior e inferior y 10 cm lateralmente, incluso excavación de tierras a máquina en terrenos flojos, tubos, soportes distanciadores cada 70 cm, cuerda guía para cables, hormigón y relleno de la capa superior con tierras procedentes de la excavación, en tongadas <25 cm, compactada al 95% del P.N., ejecutado según pliego de prescripciones técnicas particulares de la obra. (Sin rotura, ni reposición de acera).

| Código | Ud | Descripción | Rendimiento | Precio |
|---|---|---|---|---|
| O01OA030 | h | Oficial primera | 0.2 | 26.965402455945 |
| O01OA070 | h | Peón ordinario | 0.2 | 22.920592087554 |
| P15UDT010 | m | Tubo PEAD flex. doble pared D=40 mm (material) | 0 | 2.3703458610468 |
| P15UDT050 | m | Tubo PEAD flex. doble pared D=90 mm (material) | 0 | 5.0125203758834 |
| P27TT170 | m | Cuerda plástico N-5 guía cable (material) | 3.3 | 0.1957166307286 |
| P15UDM010 | u | Manguito unión tubo flex. PEAD D=40 mm (material) | 0.02 | 1.7614496765577 |
| P15UDM050 | u | Manguito unión tubo flex. PEAD D=90 mm (material) | 0.04 | 3.4250410377511 |
| P15UDS030 | u | Separador tubo flex. PEAD canaliz. 4x90 mm (material) | 3 | 2.9466226070811 |

Claves: PRISMA, TIERRAS, SUPERIOR, TUBOS, PRESCRIPCIONES, EMBEBIDOS, ZANJA, CONDUCTOS, PROCEDENTES, FLOJOS, LATERALMENTE, MAQUINA, INFERIOR, RELLENO, COMPACTADA, RECUBRIMIENTO, TELEFONICA, CABLES, PARTICULARES, PLIEGO, SOPORTES, CANALIZACION, DIAMETRO, TERRENOS, EJECUTADO, HORMIGON, TECNICAS, TONGADAS, CENTRAL, ROTURA, DISTANCIADORES, CUERDA, REPOSICION, EXCAVACION, ACERA

##### 01.03.01.05 RELLENOS Y PAVIMENTOS (27/03/2018)
Importe: 7750.53

**U01RLZ010** m3 RELLENO EN ZANJAS CON MATERIAL DE LA EXCAVACIÓN
208.63 m3 × 4.86 = 1013.94

| Medición | Uds. | Largo | Ancho | Alto | Parcial |
|---|---|---|---|---|---|
| 3.1 DÁRSENA 1 EXC. ACCESO A RED | 1 | 2 | 2 | 1.7 | 6.80 |
| 3.1 DÁRSENA 1 EXC. HUECO VÁLVULA | 1 | 1.5 | 1.5 | 0.9 | 2.03 |
| 3.1 DÁRSENA 1 EXC. ZANJA | 1 | 222 | 1 | 0.9 | 199.80 |
| Subtotal |  |  |  |  | 208.63 |
| Total |  |  |  |  | 208.63 |

**E02W100** t SUMINISTRO ZAHORRA NATURAL ZN(50)/ZN(20) EN OBRA d<10 km
76 t × 9.77 = 742.52

| Medición | Uds. | Parcial |
|---|---|---|
| 3.1 DÁRSENA 1 | 76 | 76.00 |
| Total |  | 76 |

**E04SAM020** m2 SOLERA HORMIGÓN ARMADO HA-25/B/20/IIa #150x150x6 mm VERT. MANUAL
228.25 m2 × 22.03 = 5028.35

| Medición | Uds. | Largo | Ancho | Parcial |
|---|---|---|---|---|
| 3.1 DÁRSENA 1 PAV. ACCESO A RED | 1 | 2 | 2 | 4.00 |
| 3.1 DÁRSENA 1 PAV. HUECO VÁLVULA | 1 | 1.5 | 1.5 | 2.25 |
| 3.1 DÁRSENA 1 PAV. ZANJA | 1 | 222 | 1 | 222.00 |
| Subtotal |  |  |  | 228.25 |
| Total |  |  |  | 228.25 |

**U03VCS085** t MEZCLA BITUMINOSA EN CALIENTE DRENANTE PA-11 PMB 45/80-65 DESGAS
14.25 t × 67.77 = 965.72

| Medición | Uds. | Parcial |
|---|---|---|
| 3.1 DÁRSENA 1 | 14.25 | 14.25 |
| Total |  | 14.25 |

#### 01.03.02 DÁRSENA 2 (27/03/2018)
Importe: 30889.63

**U01AF090** m CORTE PROFUNDO PAVIMENTO
440 m × 13.58 = 5975.20

| Medición | Uds. | Largo | Parcial |
|---|---|---|---|
| 3.2 DÁRSENA 2 | 1 | 440 | 440.00 |
| Total |  |  | 440 |

**U01AA030** m2 DEMOLICIÓN Y LEVANTADO ACERA DE BALDOSA DE HORMIGÓN A MÁQUINA SI
1.98 m2 × 8.29 = 16.41
Demolición y levantado de aceras de baldosa de hormigón con solera de hormigón en masa de 10 cm de espesor, a máquina, incluso limpieza y retirada de escombros a pie de carga, sin transporte a vertedero o planta de reciclaje y con parte proporcional de medios auxiliares, sin medidas de protección colectivas. Medición de superficie realmente ejecutada. Conforme a ORDEN FOM/1382/2002-PG3-Art.301.

| Código | Ud | Descripción | Rendimiento | Precio | Importe |
|---|---|---|---|---|---|
| O01OA020 | h | Capataz | 0.008 | 26.486984025275 | 0.21 |
| O01OA070 | h | Peón ordinario | 0.075 | 22.920592087554 | 1.72 |
| M05EN030 | h | Retroexcavadora hidráulica neumáticos 100 CV | 0.075 | 65.108399155726 | 4.88 |
| M06MR230 | h | Martillo rompedor hidráulico 600 kg | 0.1 | 14.76573247386 | 1.48 |
|  |  | Total |  |  | 8.29 |

Claves: PROPORCIONAL, EJECUTADA, PARTE, PROTECCION, TRANSPORTE, COLECTIVAS, ESCOMBROS, DEMOLICION, MAQUINA, PLANTA, LEVANTADO, MEDIDAS, CARGA, VERTEDERO, ACERAS, BALDOSA, SUPERFICIE, MEDICION, REALMENTE, CONFORME, ORDEN, HORMIGON, ESPESOR, RECICLAJE, MEDIOS, SOLERA, RETIRADA, LIMPIEZA, ACERA

| Medición | Uds. | Largo | Ancho | Parcial |
|---|---|---|---|---|
| 3.2 DÁRSENA 2 | 1 | 2.2 | 0.9 | 1.98 |
| Total |  |  |  | 1.98 |

**U01AF030** m2 DEMOLICIÓN Y LEVANTADO PAVIMENTO MBC e=10/20 cm SIN TRANSPORTE
195.7 m2 × 3.74 = 731.92

| Medición | Uds. | Largo | Ancho | Parcial |
|---|---|---|---|---|
| 3.2 DÁRSENA 2 PAV. ACCESO A RED | 1 | 2 | 2 | 4.00 |
| 3.2 DÁRSENA 2 PAV. HUECO VÁLVULA | 1 | 1.5 | 1.5 | 2.25 |
| 3.2 DÁRSENA 2 PAV. ZANJA | 1 | 210.5 | 0.9 | 189.45 |
| Subtotal |  |  |  | 195.70 |
| Total |  |  |  | 195.7 |

**U01AF080** m2 DEMOLICIÓN Y LEVANTADO PAVIMENTO HORMIGÓN ARMADO e=15/25 cm SIN
197.68 m2 × 7.64 = 1510.28

| Medición | Uds. | Largo | Ancho | Parcial |
|---|---|---|---|---|
| 3.2 DÁRSENA 2 PAV. ACCESO A RED | 1 | 2 | 2 | 4.00 |
| 3.2 DÁRSENA 2 PAV. HUECO VÁLVULA | 1 | 1.5 | 1.5 | 2.25 |
| 3.2 DÁRSENA 2 PAV. ZANJA | 1 | 210.5 | 0.9 | 189.45 |
| 3.2 DÁRSENA 2 PAV ACERA | 1 | 2.2 | 0.9 | 1.98 |
| Subtotal |  |  |  | 197.68 |
| Total |  |  |  | 197.68 |

**U01EEZ120** m3 EXCAVACIÓN ZANJA TERRENO TRÁNSITO CON AGOTAMIENTO AGUA SIN TRANS
240.74 m3 × 6.36 = 1531.11

| Medición | Uds. | Largo | Ancho | Alto | Parcial |
|---|---|---|---|---|---|
| 3.2 DÁRSENA 2 EXC. ACCESO A RED | 1 | 2 | 2 | 2 | 8.00 |
| 3.2 DÁRSENA 2 EXC. HUECO VÁLVULA | 1 | 1.5 | 1.5 | 1.2 | 2.70 |
| 3.2 DÁRSENA 2 EXC. ZANJA | 1 | 213 | 0.9 | 1.2 | 230.04 |
| Subtotal |  |  |  |  | 240.74 |
| Total |  |  |  |  | 240.74 |

**APV008** u TE REDUCIDA FUNDICIÓN JUNTA EMBRIDADA INSTALADA 200/100/200 mm
1 u × 797.07 = 797.07

| Medición | Uds. | Parcial |
|---|---|---|
| 3.2 DÁRSENA 2 | 1 | 1.00 |
| Total |  | 1 |

**U06TPA360** m CONDUCTO POLIETILENO PE100 PN16 DN=110 mm
228 m × 32.66 = 7446.48

| Medición | Uds. | Largo | Parcial |
|---|---|---|---|
| 3.2 DÁRSENA 2 | 38 | 6 | 228.00 |
| Total |  |  | 228 |

**U06APC420** u CODO ELECTROSOLDADO POLIETILENO ALTA DENSIDAD 90º DN=110 mm
3 u × 45.98 = 137.94

| Medición | Uds. | Parcial |
|---|---|---|
| 3.2 DÁRSENA 2 | 3 | 3.00 |
| Total |  | 3 |

**APV009** u VÁLVULA COMPUERTA CIERRE ELÁSTICO INSTALADA D=100 mm
1 u × 451.69 = 451.69

| Medición | Uds. | Parcial |
|---|---|---|
| 3.2 DÁRSENA 2 | 1 | 1.00 |
| Total |  | 1 |

**APV007** u BRIDA UNIÓN UNIVERSAL FUND. INSTALADA D=100 mm A TUBO PE 110 mm.
1 u × 140.17 = 140.17

| Medición | Uds. | Parcial |
|---|---|---|
| 3.2 DÁRSENA 2 UNIÓN HIDRANTE | 1 | 1.00 |
| Total |  | 1 |

**U06WH017** u HIDRANTE BAJO RASANTE 1 TOMAS CONEXIÓN 4"
1 u × 2029.65 = 2029.65

| Medición | Uds. | Parcial |
|---|---|---|
| 3.2 DÁRSENA 2 | 1 | 1.00 |
| Total |  | 1 |

**U06SR245** u ANCLAJE T CONDUCCIÓN AGUA D=200-225 mm
1 u × 363.54 = 363.54

| Medición | Uds. | Parcial |
|---|---|---|
| 3.2 DÁRSENA 2 | 1 | 1.00 |
| Total |  | 1 |

**U06SR325** u ANCLAJE VÁLVULA COMPUERTA D=100-110 mm
1 u × 137.63 = 137.63

| Medición | Uds. | Parcial |
|---|---|---|
| 3.2 DÁRSENA 2 | 1 | 1.00 |
| Total |  | 1 |

**U06SR140** u ANCLAJE CODO 90º CONDUCCIÓN AGUA D=60-225 mm
3 u × 490.33 = 1470.99

| Medición | Uds. | Parcial |
|---|---|---|
| 3.2 DÁRSENA 2 | 3 | 3.00 |
| Total |  | 3 |

**U07ZMP060** u POZO PREFABRICADO HM M-H D=100 cm h=2,50 m
1 u × 653.55 = 653.55

| Medición | Uds. | Parcial |
|---|---|---|
| 3.2 DÁRSENA 2 | 1 | 1.00 |
| Total |  | 1 |

**U01RLZ010** m3 RELLENO EN ZANJAS CON MATERIAL DE LA EXCAVACIÓN
181.36 m3 × 4.86 = 881.41

| Medición | Uds. | Largo | Ancho | Alto | Parcial |
|---|---|---|---|---|---|
| 3.2 DÁRSENA 2 EXC. ACCESO A RED | 1 | 2 | 2 | 1.7 | 6.80 |
| 3.2 DÁRSENA 2 EXC. HUECO VÁLVULA | 1 | 1.5 | 1.5 | 0.9 | 2.03 |
| 3.2 DÁRSENA 2 EXC. ZANJA | 1 | 213 | 0.9 | 0.9 | 172.53 |
| Subtotal |  |  |  |  | 181.36 |
| Total |  |  |  |  | 181.36 |

**E02W100** t SUMINISTRO ZAHORRA NATURAL ZN(50)/ZN(20) EN OBRA d<10 km
94.88 t × 9.77 = 926.98

| Medición | Uds. | Parcial |
|---|---|---|
| 3.1 DÁRSENA 2 | 94.88 | 94.88 |
| Total |  | 94.88 |

**E04SAM020** m2 SOLERA HORMIGÓN ARMADO HA-25/B/20/IIa #150x150x6 mm VERT. MANUAL
197.68 m2 × 22.03 = 4354.89

| Medición | Uds. | Largo | Ancho | Parcial |
|---|---|---|---|---|
| 3.2 DÁRSENA 1 PAV. ACCESO A RED | 1 | 2 | 2 | 4.00 |
| 3.2 DÁRSENA 1 PAV. HUECO VÁLVULA | 1 | 1.5 | 1.5 | 2.25 |
| 3.2 DÁRSENA 1 PAV. ZANJA | 1 | 210.5 | 0.9 | 189.45 |
| 3.2 DÁRSENA 1 PAV ACERA | 1 | 2.2 | 0.9 | 1.98 |
| Subtotal |  |  |  | 197.68 |
| Total |  |  |  | 197.68 |

**U03VCS085** t MEZCLA BITUMINOSA EN CALIENTE DRENANTE PA-11 PMB 45/80-65 DESGAS
17.6 t × 67.77 = 1192.75

| Medición | Uds. | Parcial |
|---|---|---|
| 3.2 DÁRSENA 2 | 17.6 | 17.60 |
| Total |  | 17.6 |

**U04VBL110** m2 PAVIMENTO LOSA HORMIGÓN DESCONTAMINANTE 30x30x4 cm
1.98 m2 × 70.69 = 139.97
Pavimento de loseta de hormigón 30x30x4 cm fabricado con cemento fotocatalítico descontaminante, para exteriores, clase resistente a flexión T, clase resistente según la carga de rotura 4, según UNE-EN 1339, con resistencia al desplazamiento/resbalamiento (índice USRV>45). Acabado bajorrelieve sin pulir, granallado, texturizado o mixto a elegir por la D.F.

| Código | Ud | Descripción | Rendimiento | Precio | Importe |
|---|---|---|---|---|---|
| O01OA090 | h | Cuadrilla A | 0.48 | 62.44 | 29.97 |
| P01HMV220 | m3 | Hormigón HM-20/P/20/I central | 0.1 | 83.995054021039 | 8.40 |
| P08XVL170 | m2 | Losa hormigón descontaminante 30x30x4 cm (material) | 1 | 31.836571931858 | 31.84 |
| A01L030 | m3 | LECHADA CEMENTO 1/3 CEM II/B-P 32,5 N (material) | 0.001 | 93.13 | 0.09 |
| P08XW020 | u | Junta dilatación/m2 pavimento piezas (material) | 1 | 0.3914332614573 | 0.39 |
|  |  | Total |  |  | 70.69 |

Claves: GRANALLADO, CEMENTO, RESBALAMIENTO, EXTERIORES, RESISTENCIA, DESCONTAMINANTE, CARGA, DESPLAZAMIENTO, FOTOCATALITICO, PULIR, TEXTURIZADO, PAVIMENTO, MIXTO, RESISTENTE, FLEXION, CLASE, INDICE, ELEGIR, HORMIGON, ACABADO, FABRICADO, ROTURA, LOSETA, BAJORRELIEVE

| Medición | Uds. | Largo | Ancho | Parcial |
|---|---|---|---|---|
| 3.1 DÁRSENA 2 | 1 | 2.2 | 0.9 | 1.98 |
| Total |  |  |  | 1.98 |

#### 01.03.03 RAMPA TT 2 (27/03/2018)
Importe: 22821.89

**U01AF090** m CORTE PROFUNDO PAVIMENTO
311.9 m × 13.58 = 4235.60

| Medición | Uds. | Largo | Parcial |
|---|---|---|---|
| 3.3 RAMPA TT 2 | 1 | 311.9 | 311.90 |
| Total |  |  | 311.9 |

**U01AF030** m2 DEMOLICIÓN Y LEVANTADO PAVIMENTO MBC e=10/20 cm SIN TRANSPORTE
139.9 m2 × 3.74 = 523.23

| Medición | Uds. | Largo | Ancho | Parcial |
|---|---|---|---|---|
| 3.3 RAMPA TT 2 PAV. ACCESO A RED | 1 | 2 | 2 | 4.00 |
| 3.3 RAMPA TT 2 PAV. HUECO VÁLVULA | 1 | 1.5 | 1.5 | 2.25 |
| 3.3 RAMPA TT 2 PAV. ZANJA | 1 | 148.5 | 0.9 | 133.65 |
| Subtotal |  |  |  | 139.90 |
| Total |  |  |  | 139.9 |

**U01AF080** m2 DEMOLICIÓN Y LEVANTADO PAVIMENTO HORMIGÓN ARMADO e=15/25 cm SIN
139.9 m2 × 7.64 = 1068.84

| Medición | Uds. | Largo | Ancho | Parcial |
|---|---|---|---|---|
| 3.3 RAMPA TT 2 PAV. ACCESO A RED | 1 | 2 | 2 | 4.00 |
| 3.3 RAMPA TT 2 PAV. HUECO VÁLVULA | 1 | 1.5 | 1.5 | 2.25 |
| 3.3 RAMPA TT 2 PAV. ZANJA | 1 | 148.5 | 0.9 | 133.65 |
| Subtotal |  |  |  | 139.90 |
| Total |  |  |  | 139.9 |

**U01EEZ120** m3 EXCAVACIÓN ZANJA TERRENO TRÁNSITO CON AGOTAMIENTO AGUA SIN TRANS
171.08 m3 × 6.36 = 1088.07

| Medición | Uds. | Largo | Ancho | Alto | Parcial |
|---|---|---|---|---|---|
| 3.3 RAMPA TT 2 EXC. ACCESO A RED | 1 | 2 | 2 | 2 | 8.00 |
| 3.3 RAMPA TT 2 EXC. HUECO VÁLVULA | 1 | 1.5 | 1.5 | 1.2 | 2.70 |
| 3.3 RAMPA TT 2 EXC. ZANJA | 1 | 148.5 | 0.9 | 1.2 | 160.38 |
| Subtotal |  |  |  |  | 171.08 |
| Total |  |  |  |  | 171.08 |

**APV008** u TE REDUCIDA FUNDICIÓN JUNTA EMBRIDADA INSTALADA 200/100/200 mm
1 u × 797.07 = 797.07

| Medición | Uds. | Parcial |
|---|---|---|
| 3.3 RAMPA TT 2 | 1 | 1.00 |
| Total |  | 1 |

**U06TPA360** m CONDUCTO POLIETILENO PE100 PN16 DN=110 mm
156 m × 32.66 = 5094.96

| Medición | Uds. | Largo | Parcial |
|---|---|---|---|
| 3.3 RAMPA TT 2 | 26 | 6 | 156.00 |
| Total |  |  | 156 |

**U06APC420** u CODO ELECTROSOLDADO POLIETILENO ALTA DENSIDAD 90º DN=110 mm
2 u × 45.98 = 91.96

| Medición | Uds. | Parcial |
|---|---|---|
| 3.3 RAMPA TT 2 | 2 | 2.00 |
| Total |  | 2 |

**APV009** u VÁLVULA COMPUERTA CIERRE ELÁSTICO INSTALADA D=100 mm
1 u × 451.69 = 451.69

| Medición | Uds. | Parcial |
|---|---|---|
| 3.3 RAMPA TT 2 | 1 | 1.00 |
| Total |  | 1 |

**APV007** u BRIDA UNIÓN UNIVERSAL FUND. INSTALADA D=100 mm A TUBO PE 110 mm.
1 u × 140.17 = 140.17

| Medición | Uds. | Parcial |
|---|---|---|
| 3.3 RAMPA TT 2 UNIÓN HIDRANTE | 1 | 1.00 |
| Total |  | 1 |

**U06WH017** u HIDRANTE BAJO RASANTE 1 TOMAS CONEXIÓN 4"
1 u × 2029.65 = 2029.65

| Medición | Uds. | Parcial |
|---|---|---|
| 3.3 RAMPA TT 2 | 1 | 1.00 |
| Total |  | 1 |

**U06SR245** u ANCLAJE T CONDUCCIÓN AGUA D=200-225 mm
1 u × 363.54 = 363.54

| Medición | Uds. | Parcial |
|---|---|---|
| 3.3 RAMPA TT 2 | 1 | 1.00 |
| Total |  | 1 |

**U06SR325** u ANCLAJE VÁLVULA COMPUERTA D=100-110 mm
1 u × 137.63 = 137.63

| Medición | Uds. | Parcial |
|---|---|---|
| 3.3 RAMPA TT 2 | 1 | 1.00 |
| Total |  | 1 |

**U06SR140** u ANCLAJE CODO 90º CONDUCCIÓN AGUA D=60-225 mm
2 u × 490.33 = 980.66

| Medición | Uds. | Parcial |
|---|---|---|
| 3.3 RAMPA TT 2 | 2 | 2.00 |
| Total |  | 2 |

**U07ZMP060** u POZO PREFABRICADO HM M-H D=100 cm h=2,50 m
1 u × 653.55 = 653.55

| Medición | Uds. | Parcial |
|---|---|---|
| 3.3 RAMPA TT 2 | 1 | 1.00 |
| Total |  | 1 |

**U01RLZ010** m3 RELLENO EN ZANJAS CON MATERIAL DE LA EXCAVACIÓN
129.12 m3 × 4.86 = 627.52

| Medición | Uds. | Largo | Ancho | Alto | Parcial |
|---|---|---|---|---|---|
| 3.3 RAMPA TT 2 EXC. ACCESO A RED | 1 | 2 | 2 | 1.7 | 6.80 |
| 3.3 RAMPA TT 2 EXC. HUECO VÁLVULA | 1 | 1.5 | 1.5 | 0.9 | 2.03 |
| 3.3 RAMPA TT 2 EXC. ZANJA | 1 | 148.5 | 0.9 | 0.9 | 120.29 |
| Subtotal |  |  |  |  | 129.12 |
| Total |  |  |  |  | 129.12 |

**E02W100** t SUMINISTRO ZAHORRA NATURAL ZN(50)/ZN(20) EN OBRA d<10 km
67.15 t × 9.77 = 656.06

| Medición | Uds. | Parcial |
|---|---|---|
| 3.3 RAMPA TT 2 | 67.15 | 67.15 |
| Total |  | 67.15 |

**E04SAM020** m2 SOLERA HORMIGÓN ARMADO HA-25/B/20/IIa #150x150x6 mm VERT. MANUAL
139.9 m2 × 22.03 = 3082.00

| Medición | Uds. | Largo | Ancho | Parcial |
|---|---|---|---|---|
| 3.3 RAMPA TT 2 PAV. ACCESO A RED | 1 | 2 | 2 | 4.00 |
| 3.3 RAMPA TT 2 PAV. HUECO VÁLVULA | 1 | 1.5 | 1.5 | 2.25 |
| 3.3 RAMPA TT 2 PAV. ZANJA | 1 | 148.5 | 0.9 | 133.65 |
| Subtotal |  |  |  | 139.90 |
| Total |  |  |  | 139.9 |

**U03VCS085** t MEZCLA BITUMINOSA EN CALIENTE DRENANTE PA-11 PMB 45/80-65 DESGAS
11.8 t × 67.77 = 799.69

| Medición | Uds. | Parcial |
|---|---|---|
| 3.3 RAMPA TT 2 | 11.8 | 11.80 |
| Total |  | 11.8 |

#### 01.03.04 MUELLE DE REPARACIONES (27/03/2018)
Importe: 250.92

**U01AF090** m CORTE PROFUNDO PAVIMENTO
5.2 m × 13.58 = 70.62

| Medición | Uds. | Largo | Parcial |
|---|---|---|---|
| MUELLE DE REPARACIONES | 1 | 5.2 | 5.20 |
| Total |  |  | 5.2 |

**U01AF030** m2 DEMOLICIÓN Y LEVANTADO PAVIMENTO MBC e=10/20 cm SIN TRANSPORTE
3.23 m2 × 3.74 = 12.08

| Medición | Uds. | Largo | Ancho | Parcial |
|---|---|---|---|---|
| REPARACIONES HUECO VÁLVULA | 1 | 1.9 | 1.7 | 3.23 |
| Total |  |  |  | 3.23 |

**U01AF080** m2 DEMOLICIÓN Y LEVANTADO PAVIMENTO HORMIGÓN ARMADO e=15/25 cm SIN
3.23 m2 × 7.64 = 24.68

| Medición | Uds. | Largo | Ancho | Parcial |
|---|---|---|---|---|
| REPARACIONES HUECO VÁLVULA | 1 | 1.9 | 1.7 | 3.23 |
| Total |  |  |  | 3.23 |

**U01EEZ120** m3 EXCAVACIÓN ZANJA TERRENO TRÁNSITO CON AGOTAMIENTO AGUA SIN TRANS
5.49 m3 × 6.36 = 34.92

| Medición | Uds. | Largo | Ancho | Alto | Parcial |
|---|---|---|---|---|---|
| REPARACIONES HUECO VÁLVULA | 1 | 1.9 | 1.7 | 1.7 | 5.49 |
| Total |  |  |  |  | 5.49 |

**U01RLZ010** m3 RELLENO EN ZANJAS CON MATERIAL DE LA EXCAVACIÓN
2.91 m3 × 4.86 = 14.14

| Medición | Uds. | Largo | Ancho | Alto | Parcial |
|---|---|---|---|---|---|
| REPARACIONES EXC. HUECO VÁLVULA | 1 | 1.9 | 1.7 | 0.9 | 2.91 |
| Total |  |  |  |  | 2.91 |

**E02W100** t SUMINISTRO ZAHORRA NATURAL ZN(50)/ZN(20) EN OBRA d<10 km
1 t × 9.77 = 9.77

| Medición | Uds. | Parcial |
|---|---|---|
| REPARACIÓNES | 1 | 1.00 |
| Total |  | 1 |

**E04SAM020** m2 SOLERA HORMIGÓN ARMADO HA-25/B/20/IIa #150x150x6 mm VERT. MANUAL
3.23 m2 × 22.03 = 71.16

| Medición | Uds. | Largo | Ancho | Parcial |
|---|---|---|---|---|
| REPARACIONES PAV. HUECO VÁLVULA | 1 | 1.9 | 1.7 | 3.23 |
| Total |  |  |  | 3.23 |

**U03VCS085** t MEZCLA BITUMINOSA EN CALIENTE DRENANTE PA-11 PMB 45/80-65 DESGAS
0.2 t × 67.77 = 13.55

| Medición | Uds. | Parcial |
|---|---|---|
| 3.2 DÁRSENA 2 | 0.2 | 0.20 |
| Total |  | 0.2 |

## 02 VARIOS (29/08/2022)
Importe: 23952.1

**02.01** PA Partida alzada a justificar control de calidad (29/08/2022)
1 PA × 2395.21 = 2395.21
Partida alzada a justficar de todos aquellos ensayos de contraste que verifiquen la calidad de los trabajos según indicación del director de obra. Incluso registro ante organismo competente y, emisión de certificados de instalación por empresa instaladora autorizada y pruebas realizadas.

**02.02** PA Partida alzada abono íntegro seguridad y salud (29/08/2022)
1 PA × 2395.21 = 2395.21
Partida alzada de abono integro para las labores de seguridad y salud en la obra según medición y valoración económica en el Estudio de Seguridad y Salud

**02.03** PA Partida alzada abono íntegro gestión de residuos (29/08/2022)
1 PA × 7185.63 = 7185.63
Partida alzada de abono íntegro para la Gestión de Residuos generados en la obra, según medición y valoración económica en el Estudio de Gestión de Residuos de acuerdo al RD-105/2008.

**02.04** PA Partida alzada a justificar imprevistos y/o servicios afectados (29/08/2022)
1 PA × 11976.05 = 11976.05
Partida alzada de imprevistos y/o servicios afectados no contemplados a justificar en obra. Partida de mano de obra y medios materiales para cubrir necesidades propias del tipo de obra y de circunstancias especiales en el transcurso de los trabajos, que deberá ser justificada en obra y aprobada por el órgano de contratación.

## Precios auxiliares

**O01OA090** h Cuadrilla A (mano de obra)
Precio: 62.44

| Código | Ud | Descripción | Rendimiento | Precio | Importe |
|---|---|---|---|---|---|
| O01OA030 | h | Oficial primera | 1 | 26.965402455945 | 26.97 |
| O01OA050 | h | Ayudante (mano de obra) | 1 | 24.007906702713 | 24.01 |
| O01OA070 | h | Peón ordinario | 0.5 | 22.920592087554 | 11.46 |
|  |  | Total |  |  | 62.44 |

Claves: CUADRILLA

**E04FZ020** m2 ENCOFRADO MADERA ZAPATAS, VIGAS RIOS. Y ENCEPADOS
Precio: 27.39
Encofrado y desencofrado con madera suelta en zapatas, zanjas, vigas riostras y encepados, considerando 4 posturas. Según NTE-EME.

| Código | Ud | Descripción | Rendimiento | Precio | Importe |
|---|---|---|---|---|---|
| O01OB010 | h | Oficial 1ª encofrador (mano de obra) | 0.35 | 26.421745148366 | 9.25 |
| O01OB020 | h | Ayudante encofrador (mano de obra) | 0.35 | 24.790773225627 | 8.68 |
| P01EM290 | m3 | Madera pino encofrar 26 mm (material) | 0.026 | 354.7255200495 | 9.22 |
| P03AAA020 | kg | Alambre atar 1,30 mm (material) | 0.1 | 1.141680345917 | 0.11 |
| P01UC030 | kg | Puntas de acero 20x100 mm cabeza plana (material) | 0.05 | 2.5225699071691 | 0.13 |
|  |  | Total |  |  | 27.39 |

Claves: RIOSTRAS, ZAPATAS, ZANJAS, MADERA, POSTURAS, VIGAS, DESENCOFRADO, SUELTA, ENCOFRADO, ENCEPADOS, CONSIDERANDO

**A02A050** m3 MORTERO CEMENTO M-15 C/HORMIGONERA (material)
Precio: 114.2
Mortero de cemento CEM II/B-P 32,5 N y arena de río de tipo M-15 para uso corriente (G), con resistencia a compresión a 28 días de 20 N/mm2, confeccionado con hormigonera de 200 l, s/RC-16 y UNE-EN 998-2:2004.

| Código | Ud | Descripción | Rendimiento | Precio |
|---|---|---|---|---|
| O01OA070 | h | Peón ordinario | 1.7 | 22.920592087554 |
| M03HH020 | h | Hormigonera 200 l gasolina (maquinaria) | 0.4 | 3.2836901377804 |
| P01CC020 | t | Cemento CEM II/B-P 32,5 N sacos (material) | 0.41 | 127.24842941207 |
| P01AA020 | m3 | Arena de río 0/6 mm | 0.955 | 22.344315341519 |
| P01DW050 | m3 | Agua (material) | 0.26 | 1.6418450688902 |

Claves: CEMENTO, RESISTENCIA, CORRIENTE, COMPRESION, CONFECCIONADO, HORMIGONERA, MORTERO, ARENA

**A02A080** m3 MORTERO CEMENTO M-5 C/HORMIGONERA (material)
Precio: 99.4
Mortero de cemento CEM II/B-P 32,5 N y arena de río de tipo M-5 para uso corriente (G), con resistencia a compresión a 28 días de 5,0 N/mm2, confeccionado con hormigonera de 200 l, s/RC-08 y UNE-EN 998-2:2004.

| Código | Ud | Descripción | Rendimiento | Precio | Importe |
|---|---|---|---|---|---|
| O01OA070 | h | Peón ordinario | 1.7 | 22.920592087554 | 38.965 |
| M03HH020 | h | Hormigonera 200 l gasolina | 0.4 | 3.2836901377804 | 1.313 |
| P01CC020 | t | Cemento CEM II/B-P 32,5 N sacos | 0.27 | 127.24842941207 | 34.357 |
| P01AA020 | m3 | Arena de río 0/6 mm | 1.09 | 22.344315341519 | 24.355 |
| P01DW050 | m3 | Agua | 0.255 | 1.6418450688902 | 0.419 |
|  |  | Total |  |  | 99.4 |

Claves: CEMENTO, RESISTENCIA, CORRIENTE, COMPRESION, CONFECCIONADO, HORMIGONERA, MORTERO, ARENA

**A01L020** m3 LECHADA CEMENTO 1/2 CEM II/B-P 32,5 N (material)
Precio: 101.31
Lechada de cemento CEM II/B-P 32,5 N 1/2, amasada a mano, s/RC-16.

| Código | Ud | Descripción | Rendimiento | Precio | Importe |
|---|---|---|---|---|---|
| O01OA070 | h | Peón ordinario | 2 | 22.920592087554 | 45.84 |
| P01CC020 | t | Cemento CEM II/B-P 32,5 N sacos | 0.425 | 127.24842941207 | 54.08 |
| P01DW050 | m3 | Agua | 0.85 | 1.6418450688902 | 1.40 |
|  |  | Total |  |  | 101.31 |

Claves: CEMENTO, LECHADA, AMASADA

**A03VM050** m3 VERTIDO HORMIGÓN MANUAL EN SOLERAS (material; 27/03/2018)
Precio: 19.77
Vertido de hormigón suministrado de planta de fabricación, realizado por medios manuales en relleno en soleras. Totalmente realizado; i/p.p. de encamillado de pilares y muros, vibrado y colocación. Conforme a CTE DB SE-C, EHE-08 y NTE-RSS.

| Código | Ud | Descripción | Rendimiento | Precio | Importe |
|---|---|---|---|---|---|
| O01OA030 | h | Oficial primera | 0.367 | 26.965402455945 | 9.90 |
| O01OA070 | h | Peón ordinario | 0.367 | 22.920592087554 | 8.41 |
| M11HR010 | h | Regla vibrante eléctrica 230V a=2000 mm (maquinaria) | 0.367 | 2.9140031686263 | 1.07 |
| %PM0200 | % | Pequeño Material (27/03/2018) | 2 % | 19.38 | 0.39 |
|  |  | Total |  |  | 19.77 |

Claves: VERTIDO, MANUAL, MANUALES, SOLERAS, PLANTA, RELLENO, SUMINISTRADO, VIBRADO, ENCAMILLADO, TOTALMENTE, FABRICACION, CONFORME, MUROS, HORMIGON, COLOCACION, PILARES, MEDIOS

**E04AMQ030** m2 MALLA ELECTROSOLDADA B 500 SD/T #150x150x6 mm (27/03/2018)
Precio: 5.39
Malla electrosoldada de barras de acero corrugado B 500 SD/T de D=6 mm, formando trama en cuadrícula de #150x150 mm, fabricada conforme a UNE 36092:2014, UNE 36061:2014, UNE 36060:2014, UNE-EN 10080 u UNE 36099, suministrada en paneles de dimensiones aprox. 6,00x2,20 m de medidas totales con bandas laterales de solape (malla simple ahorro); con colocada en obra, i/p.p. de alambre de atar. Según EHE-08 y CTE-SE-A. Acero con marcado CE y DdP (Declaración de prestaciones) según Reglamento (UE) 305/2011.

| Código | Ud | Descripción | Rendimiento | Precio | Importe |
|---|---|---|---|---|---|
| O01OB030 | h | Oficial 1ª ferralla (mano de obra) | 0.01 | 26.421745148366 | 0.26 |
| O01OB040 | h | Ayudante ferralla (mano de obra) | 0.01 | 24.790773225627 | 0.25 |
| P03AMQ030 | m2 | Malla electrosoldada B500 SD/T #150x150x6 mm - 2,792 kg/m2 (material) | 1.267 | 3.8164742992084 | 4.84 |
| P03AAA020 | kg | Alambre atar 1,30 mm | 0.01 | 1.141680345917 | 0.01 |
| %PM0050 | % | Pequeño Material (27/03/2018) | 0.5 % | 5.36 | 0.03 |
|  |  | Total |  |  | 5.39 |

Claves: SUMINISTRADA, DIMENSIONES, ACERO, AHORRO, REGLAMENTO, SOLAPE, DECLARACION, PRESTACIONES, CUADRICULA, MEDIDAS, BANDAS, CORRUGADO, MARCADO, TRAMA, PANELES, ELECTROSOLDADA, CONFORME, MALLA, LATERALES, COLOCADA, BARRAS, ALAMBRE, APROX, FORMANDO, TOTALES, SIMPLE

**E04AB040** kg ACERO CORRUGADO ELABORADO / ARMADO B 500 S/SD
Precio: 2
Acero corrugado B 500 S ó B 500 SD conforme a UNE 36068:2011, suministrado de manera elaborada o armada (preformada) de taller, y colocado en obra. Totalmente montado; i/p.p. de despuntes y alambre de atado. Conforme a EHE-08 y CTE-SE-A. Barras de acero con marcado CE y DdP (Declaración de prestaciones) según Reglamento Europeo (UE) 305/2011.

| Código | Ud | Descripción | Rendimiento | Precio | Importe |
|---|---|---|---|---|---|
| O01OB030 | h | Oficial 1ª ferralla | 0.014 | 26.421745148366 | 0.37 |
| O01OB040 | h | Ayudante ferralla | 0.014 | 24.790773225627 | 0.35 |
| P03ACD010 | kg | Acero corrugado elab. B 500 SD (material) | 1.05 | 1.2069192228266 | 1.27 |
| P03AAA020 | kg | Alambre atar 1,30 mm | 0.006 | 1.141680345917 | 0.01 |
|  |  | Total |  |  | 2 |

Claves: COLOCADO, EUROPEO, ACERO, REGLAMENTO, DECLARACION, PRESTACIONES, MONTADO, ATADO, DESPUNTES, CORRUGADO, MARCADO, ARMADA, SUMINISTRADO, TOTALMENTE, TALLER, CONFORME, ELABORADA, MANERA, PREFORMADA, BARRAS, ALAMBRE, ELABORADO, ARMADO

**A03VM030** m3 VERTIDO HORMIGÓN MANUAL EN LOSAS (material; 27/03/2018)
Precio: 14.42
Vertido de hormigón suministrado de planta de fabricación, realizado por medios manuales en relleno de losas. Totalmente realizado; i/p.p. de encamillado de pilares y muros, vibrado y colocación. Conforme a CTE DB SE-C, EHE-08 y NTE-CSL.

| Código | Ud | Descripción | Rendimiento | Precio | Importe |
|---|---|---|---|---|---|
| O01OA030 | h | Oficial primera | 0.27 | 26.965402455945 | 7.28 |
| O01OA070 | h | Peón ordinario | 0.27 | 22.920592087554 | 6.19 |
| M11HV150 | h | Vibrador hormigón 230V Aguja 50 mm (maquinaria) | 0.12 | 1.9462931611348 | 0.23 |
| M11HR010 | h | Regla vibrante eléctrica 230V a=2000 mm | 0.15 | 2.9140031686263 | 0.44 |
| %PM0200 | % | Pequeño Material | 2 % | 14.14 | 0.28 |
|  |  | Total |  |  | 14.42 |

Claves: VERTIDO, LOSAS, MANUAL, MANUALES, PLANTA, RELLENO, SUMINISTRADO, VIBRADO, ENCAMILLADO, TOTALMENTE, FABRICACION, CONFORME, MUROS, HORMIGON, COLOCACION, PILARES, MEDIOS

**A01L030** m3 LECHADA CEMENTO 1/3 CEM II/B-P 32,5 N (material)
Precio: 93.13
Lechada de cemento CEM II/B-P 32,5 N 1/3, amasado a mano, s/RC-16.

| Código | Ud | Descripción | Rendimiento | Precio | Importe |
|---|---|---|---|---|---|
| O01OA070 | h | Peón ordinario | 2 | 22.920592087554 | 45.84 |
| P01CC020 | t | Cemento CEM II/B-P 32,5 N sacos | 0.36 | 127.24842941207 | 45.81 |
| P01DW050 | m3 | Agua | 0.9 | 1.6418450688902 | 1.48 |
|  |  | Total |  |  | 93.13 |

Claves: CEMENTO, LECHADA, AMASADO

## Recursos

**O01OA020** h Capataz
Claves: CAPATAZ

**O01OA030** h Oficial primera
Claves: OFICIAL, PRIMERA

**M09F010** h Cortadora de pavimentos
Claves: CORTADORA, PAVIMENTOS

**M09F070** h Barredora autopropulsada de 20 CV
Claves: AUTOPROPULSADA, BARREDORA

**O01OA070** h Peón ordinario
Claves: ORDINARIO

**M05EN030** h Retroexcavadora hidráulica neumáticos 100 CV
Claves: RETROEXCAVADORA, NEUMATICOS, HIDRAULICA

**M06MR230** h Martillo rompedor hidráulico 600 kg
Claves: MARTILLO, ROMPEDOR, HIDRAULICO

**O01OA040** h Oficial segunda
Claves: SEGUNDA, OFICIAL

**M12O010** h Equipo oxicorte
Claves: OXICORTE, EQUIPO

**M05RN020** h Retrocargadora neumáticos 75 CV
Claves: RETROCARGADORA, NEUMATICOS

**M07CB030** h Camión basculante 6x4 de 20 t
Claves: BASCULANTE, CAMION

**M05EC020** h Retroexcavadora hidráulica cadenas 135 CV
Claves: RETROEXCAVADORA, CADENAS, HIDRAULICA

**M01DA050** h Bomba autoaspirante diesel 42,5 cv
Claves: DIESEL, AUTOASPIRANTE, BOMBA

**O01OB170** h Oficial 1ª fontanero calefactor
Claves: CALEFACTOR, OFICIAL, FONTANERO

**O01OB180** h Oficial 2ª fontanero calefactor
Claves: CALEFACTOR, OFICIAL, FONTANERO

**M05EN020** h Excavadora hidráulica neumáticos 84 CV
Claves: EXCAVADORA, NEUMATICOS, HIDRAULICA

**P26PMT260** u Te fundición dúctil junta embridada p/FD-PVC D=200/100/200 mm
Claves: JUNTA, FUNDICION, DUCTIL, EMBRIDADA

**P26UUQ060** u Unión tubo-brida quick fundición dúctil D=200 mm
Claves: BRIDA, UNION, QUICK, FUNDICION, DUCTIL

**P26UUB050** u Unión universal fundición bridada D=100 mm a tubo PE 110 mm
Claves: BRIDA, UNION, FUNDICION, DUCTIL, ENCHUFE

**P26UUG100** u Goma plana D=100 mm
Claves: PLANA

**P26UUG200** u Goma plana D=200 mm
Claves: PLANA

**P01UT055** u Tornillo+tuerca acero galvanizada D=20 mm L=160 mm
Claves: ACERO, TORNILLO, GALVANIZADA, TUERCA

**P26TPA440** m Tubería polietileno AD PE100 PN16 DN=110 mm
Claves: POLIETILENO, TUBERIA

**P01AA020** m3 Arena de río 0/6 mm
Claves: ARENA

**M11PE010** h Equipo eléctrico soldadura polietileno
Claves: POLIETILENO, SOLDADURA, ELECTRICO, EQUIPO

**P26PPC200** u Codo electrosoldado PEAD 90º D=110 mm
Claves: ELECTROSOLDADO

**P26VC024** u Válvula compuerta cierre elástico DN100 mm PN10-16
Claves: COMPUERTA, ELASTICO, CIERRE, VALVULA

**P02CVW010** kg Lubricante tubos PVC junta elástica
Claves: TUBOS, JUNTA, ELASTICA, LUBRICANTE

**P26RH030** u Hidrante bajo rasante 1 toma i/tapa D=4"
Claves: HIDRANTE, RASANTE

**P26RH015** u Hidrante acera c/tapa D=100 mm
Claves: HIDRANTE, ACERA

**P26TUE020** m Tubería fundición dúctil junta elástica i/junta DN=100 mm
Claves: TUBERIA, JUNTA, FUNDICION, DUCTIL, ELASTICA

**P01DW090** u Pequeño material
Claves: MATERIAL, PEQUEÑO

**M11HV100** h Aguja eléctrica c/convertidor gasolina D=56 mm
Claves: GASOLINA, CONVERTIDOR, ELECTRICA, AGUJA

**P01HAV360** m3 Hormigón HA-25/P/20/I central
Claves: HORMIGON, CENTRAL

**P03ACB010** kg Acero corrugado elaborado / armado B 400 S/SD
Claves: ACERO, CORRUGADO, ELABORADO, ARMADO

**O01OA060** h Peón especializado
Claves: ESPECIALIZADO

**M07CG010** h Camión con grúa 6 t
Claves: CAMION

**P01HAV380** m3 Hormigón HA-25/P/40/I central
Claves: HORMIGON, CENTRAL

**P03AMU010** m2 Malla electrosoldada B500 SD/T #150x300x5 mm - 1,541 kg/m2
Claves: ELECTROSOLDADA, MALLA

**P02EPH020** u Anillo pozo machiembrado circular HM h=0,50 m D=100 cm
Claves: MACHIEMBRADO, CIRCULAR, ANILLO

**P02EPH080** u Anillo pozo machiembrado circular HM h=1,25 m D=100 cm
Claves: MACHIEMBRADO, CIRCULAR, ANILLO

**P02EPH110** u Cono machiembrado circular HM h=1,0 m D=60/100 cm
Claves: MACHIEMBRADO, CIRCULAR

**P02EPW010** u Pates PP 30x25 cm
Claves: PATES

**P02EPT020** u Cerco/tapa FD/40Tn junta insonorizada D=60 cm
Claves: INSONORIZADA, JUNTA, CERCO

**M08CA110** h Cisterna agua s/camión 10.000 l
Claves: CAMION, CISTERNA

**M05RN010** h Retrocargadora neumáticos 50 CV
Claves: RETROCARGADORA, NEUMATICOS

**M08RL020** h Rodillo manual lanza tándem 800 kg
Claves: MANUAL, RODILLO, TANDEM, LANZA

**M05PN010** h Pala cargadora neumáticos 85 CV - 1,2 m3
Claves: NEUMATICOS, CARGADORA

**P01AF020** t Zahorra natural ZN(50)/ZN(20), IP<6
Claves: ZAHORRA, NATURAL

**O01OB070** h Oficial cantero
Claves: OFICIAL, CANTERO

**O01OB080** h Ayudante cantero
Claves: AYUDANTE, CANTERO

**P01HMV220** m3 Hormigón HM-20/P/20/I central
Claves: HORMIGON, CENTRAL

**P01SGU100** m2 Losa granito espesor uniforme 6 cm
Claves: GRANITO, UNIFORME, ESPESOR

**P01HAV310** m3 Hormigón HA-25/B/40/IIaSR+Qc central
Claves: HORMIGON, CENTRAL, IIASR

**P32GC010** u Excavación de calicata
Claves: CALICATA, EXCAVACION

**O01OB270** h Oficial 1ª jardinería
Claves: JARDINERIA, OFICIAL

**O01OB280** h Peón jardinería
Claves: JARDINERIA

**M10PN010** h Motoazada normal
Claves: MOTOAZADA, NORMAL

**M10MR030** h Rodillo auto.90 cm 1 kg/cm.gene
Claves: RODILLO

**P28DF060** kg Fertilizante complejo césped NPK-Mg
Claves: FERTILIZANTE, COMPLEJO, CESPED

**P28MP105** kg Mezcla semillas césped jardín clásico
Claves: JARDIN, MEZCLA, SEMILLAS, CLASICO, CESPED

**P28DA100** m3 Mantillo limpio cribado
Claves: MANTILLO, LIMPIO, CRIBADO

**P01HAV190** m3 Hormigón HA-25/B/20/IIa central
Claves: HORMIGON, CENTRAL

**O01OB800** h Oficial 1ª soldador
Claves: OFICIAL, SOLDADOR

**O01OB810** h Ayudante soldador
Claves: AYUDANTE, SOLDADOR

**P19WW100** u Brida INOX AISI-316 brillante D=100 mm
Claves: BRIDA

**M05RN060** h Retro-pala con martillo rompedor
Claves: MARTILLO, ROMPEDOR, RETRO

**MAT.001** h Equipo de taladro para D <150 mm
Claves: FORJADO, TALADRO, HORMIGON

**P26PMC550** u Codo fundición dúctil unión brida p/FD-PVC 90º D=100 mm
Claves: BRIDA, UNION, FUNDICION, DUCTIL

**P26UUQ030** u Unión tubo-brida quick fundición dúctil D=100 mm
Claves: BRIDA, UNION, QUICK, FUNDICION, DUCTIL

**O01OA010** h Encargado
Claves: ENCARGADO

**M03MC110** h Planta asfáltica caliente discontínua 160 t/h
Claves: PLANTA, DISCONTINUA, CALIENTE, ASFALTICA

**M07CB020** h Camión basculante 4x4 de 14 t
Claves: BASCULANTE, CAMION

**M08EA100** h Extendedora asfáltica cadenas 2,5/6 m - 110 CV
Claves: CADENAS, EXTENDEDORA, ASFALTICA

**M08RT050** h Rodillo compactador tándem 10 t
Claves: RODILLO, TANDEM, COMPACTADOR

**M08RV020** h Compactador asfálto neumático automatico 12/22 t
Claves: AUTOMATICO, COMPACTADOR, ASFALTO, NEUMATICO

**M07W030** t km transporte aglomerado
Claves: TRANSPORTE, AGLOMERADO

**P01AF301** t Árido machaqueo 0/3 mm D.A.<20
Claves: ARIDO, MACHAQUEO

**P01AF300** t Árido machaqueo 0/6 mm D.A.<20
Claves: ARIDO, MACHAQUEO

**P01AF310** t Árido machaqueo 6/12 mm D.A.<20
Claves: ARIDO, MACHAQUEO

**P01PL021** t Betún modificado PMB 25/55-65
Claves: BETUN, MODIFICADO

**P01PC010** kg Fuel-oil pesado 2,7 S tipo 1
Claves: PESADO

**P01AF800** t Filler calizo mezcla bituminosa caliente factoría
Claves: FACTORIA, MEZCLA, FILLER, CALIENTE, BITUMINOSA, CALIZO

**M07Z110** u Desplazamiento equipo 5000 tm M.B
Claves: DESPLAZAMIENTO, EQUIPO

**P01HAV250** m3 Hormigón HA-25/B/20/IIIbMR central
Claves: IIIBMR, HORMIGON, CENTRAL

**P26TUE015** m Tubería fundición dúctil junta elástica i/junta DN=80 mm
Claves: TUBERIA, JUNTA, FUNDICION, DUCTIL, ELASTICA

**P26PMT360** u Te igual fundición dúctil junta embridada p/FD-PVC D=80 mm
Claves: JUNTA, FUNDICION, DUCTIL, IGUAL, EMBRIDADA

**P26UUQ020** u Unión tubo-brida quick fundición dúctil D=80 mm
Claves: BRIDA, UNION, QUICK, FUNDICION, DUCTIL

**P26UUG080** u Goma plana D=80 mm
Claves: PLANA

**P26PMC020** u Codo fundición dúctil unión enchufe 90º D=80 mm
Claves: UNION, FUNDICION, DUCTIL, ENCHUFE

**P26VC023** u Válvula compuerta cierre elástico DN80 mm PN10-16
Claves: COMPUERTA, ELASTICO, CIERRE, VALVULA

**P26UUB040** u Unión brida-enchufe fundición dúctil D=80 mm
Claves: BRIDA, UNION, FUNDICION, DUCTIL, ENCHUFE

**P26UUL210** u Unión brida-liso fundición dúctil D=80 mm
Claves: BRIDA, UNION, FUNDICION, DUCTIL

**P26UUB050b** u Unión universal fundición
Claves: BRIDA, UNION, FUNDICION, DUCTIL, ENCHUFE

**P26UUG100b** u Goma plana D=80 mm
Claves: PLANA

**P26UUB050c** u Carrete de desmontaje
Claves: BRIDA, UNION, FUNDICION, DUCTIL, ENCHUFE

**P01LT040** mu Ladrillo perforado tosco 24x11,5x7 cm
Claves: PERFORADO, LADRILLO, TOSCO

**P01MC010** m3 Mortero cemento gris CEM-II/B-M 32,5 M-15
Claves: CEMENTO, MORTERO

**P01MC040** m3 Mortero cemento gris CEM-II/B-M 32,5 M-5
Claves: CEMENTO, MORTERO

**P26QA115b** u Registro fundición calzada tráfico medio D400
Claves: FUNDICION, TRAFICO, CALZADA, REGISTRO, MEDIO

**P26UUB050d** u Electroválvula
Claves: BRIDA, UNION, FUNDICION, DUCTIL, ENCHUFE

**P26UUB050e** u Boca de riego
Claves: BRIDA, UNION, FUNDICION, DUCTIL, ENCHUFE

**P15AA200** u Arqueta 68x68x80 cm
Claves: RECICLADO, ARQUETA

**P15AA120b** u Tapa fundición D400
Claves: POLIETILENO

**P15UDT010** m Tubo PEAD flex. doble pared D=40 mm
Claves: DOBLE, PARED

**P15UDT050** m Tubo PEAD flex. doble pared D=90 mm
Claves: DOBLE, PARED

**P27TT170** m Cuerda plástico N-5 guía cable
Claves: PLASTICO, CUERDA, CABLE

**P15UDM010** u Manguito unión tubo flex. PEAD D=40 mm
Claves: UNION, MANGUITO

**P15UDM050** u Manguito unión tubo flex. PEAD D=90 mm
Claves: UNION, MANGUITO

**P15UDS030** u Separador tubo flex. PEAD canaliz. 4x90 mm
Claves: SEPARADOR, CANALIZ

**P08XVL170** m2 Losa hormigón descontaminante 30x30x4 cm
Claves: DESCONTAMINANTE, HORMIGON

**P08XW020** u Junta dilatación/m2 pavimento piezas
Claves: PIEZAS, DILATACION, JUNTA, PAVIMENTO

**%PM0050** % Pequeño Material
Claves: MATERIAL, PEQUEÑO

**%PM0200** % Pequeño Material
Claves: MATERIAL, PEQUEÑO

**M03HH020** h Hormigonera 200 l gasolina
Claves: GASOLINA, HORMIGONERA

**M11HR010** h Regla vibrante eléctrica 230V a=2000 mm
Claves: VIBRANTE, ELECTRICA, REGLA

**M11HV150** h Vibrador hormigón 230V Aguja 50 mm
Claves: VIBRADOR, HORMIGON, AGUJA

**O01OA050** h Ayudante
Claves: AYUDANTE

**O01OB010** h Oficial 1ª encofrador
Claves: ENCOFRADOR, OFICIAL

**O01OB020** h Ayudante encofrador
Claves: ENCOFRADOR, AYUDANTE

**O01OB030** h Oficial 1ª ferralla
Claves: OFICIAL, FERRALLA

**O01OB040** h Ayudante ferralla
Claves: AYUDANTE, FERRALLA

**P01CC020** t Cemento CEM II/B-P 32,5 N sacos
Claves: CEMENTO, SACOS

**P01EM290** m3 Madera pino encofrar 26 mm
Claves: ENCOFRAR, MADERA

**P01UC030** kg Puntas de acero 20x100 mm cabeza plana
Claves: ACERO, PUNTAS, PLANA, CABEZA

**P03AAA020** kg Alambre atar 1,30 mm
Claves: ALAMBRE

**P03ACD010** kg Acero corrugado elab. B 500 SD
Claves: ACERO, CORRUGADO

**P03AMQ030** m2 Malla electrosoldada B500 SD/T #150x150x6 mm - 2,792 kg/m2
Claves: ELECTROSOLDADA, MALLA
